# Sanierung Campus Wuppertal
Angebotsaufforderung (GAEB DA XML 3.2, DA83)
Projekt: 26114
Währung: EUR
Vergabeart: Öffentliche Ausschreibung
Auftraggeber: DV-Nummer: 323; Vergabenummer: 323
Erstellt mit: BECHMANN AVA 2026.20/ GXML Toolbox V3.3 R20210630, BECHMANN AVA 2026.20, 15.10.2026

## 323 Schreiner (Einbauten)
Datum: 15.10.2026

### Bereich 01 I. Bauherrenseitige Vorbemerkungen/ Allgemeiner Teil

#### Abschnitt 01.01 Bauherrenseitige Vorbemerkungen/ Allgemeiner Teil

*Hinweis: Bauherrenseitige Vorbemerkungen*
siehe Ausschreibungspaket

I. Bauherrenseitige Vorbemerkungen (BARMER)

#### Abschnitt 01.02 Projektbeschreibung

*Hinweis: Projektbeschreibung*
Projekt:
Sanierung Campus Wuppertal
Projektbeschreibung:
Die Auftraggeberin BARMER gehört zu den führenden gesetzlichen Krankenkassen in Deutschland. Als Teil der gesetzlichen Krankenversicherung ist die Auftraggeberin Körperschaft des öffentlichen Rechts mit Selbstverwaltung. Sie unterhält drei Hauptverwaltungen in Berlin (juristischer Sitz), Wuppertal und Schwäbisch Gmünd. Das betreffende Objekt der BARMER befindet sich in Wuppertal an der Lichtscheider Straße 89-95 im Stadtteil Barmen. Vor dem Hintergrund der bautechnischen Gegebenheiten plant die BARMER die Durchführung von erforderlichen Sanierungsarbeiten.

Bestand:
Das derzeitige Bestandsgebäude besteht aus fünf Gebäudeteilen (Gebäude A, B, C, D und E), die in den Jahren 1984, 1992 und 2002 fertiggestellt wurden. Der Gebäudekomplex verfügt über drei Untergeschosse inklusive Tiefgarage, Erdgeschoss, sechs Obergeschosse sowie Technikgeschoss. In unmittelbarer Nähe befindet sich ebenfalls eine Mehrzweckhalle. Die Bausubstanz entspricht weitgehend dem Stand der Erbauungszeit. Die Gebäudeteile weisen ihrem Alter entsprechende Schäden auf und sind teilweise dringend sanierungsbedürftig

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Abbildung: Lageplan Bestandssituation

Erschließung:
Das Grundstück der Barmer ist durch drei Toranlagen mit entsprechenden Zaunanlagen abgegrenzt. Im südlichen Bereich befinden sich Zu- und Abfahrten zu Firmen-, Behinderten- und Besucherparkplätzen, der Mehrzweckhalle, der Tiefgarage und zu den insgesamt 3 Anlieferungszonen. Die Vorfahrt zum Haupteingang wird im Wesentlichen durch Berichtigte und Taxiunternehmer befahren. Ein Parken auf dieser Fläche ist nicht vorgesehen. Der nördliche Bereich der Außenanlagen wird dominiert durch die Nutzung eines höherliegenden Parkplatzes. Die Zufahrt hierzu erfolgt direkt über öffentliche Verkehrsflächen mit einer gewundenen und steilen Auffahrt zum hinteren Bereich, vorbei am Gebäudeteil E. An dieser Stelle erfolgt auf separater Fahrspur auch die Abfahrt des hinteren Parkplatzbereichs.

#### Abschnitt 01.03 Projektbeteiligtenliste

*Hinweis: Projektbeteiligtenliste*
Projektbeteiligte
Auftraggeber/ Bauherr:
BARMER
Lichtscheider Straße 89
42285 Wuppertal
Architekten/ Objektplanung/ Generalplaner:
RKW Architektur +
Rhode Kellermann Wawrowsky GmbH
Tersteegenstraße 30
40474 Düsseldorf
TGA-Planung HKLS/ ELT:
LESH Ingenieurbüro
Alemannenring 7
89437 Haunsheim

Tragwerkplanung:
kevee cologne GmbH & CO. KG
(vormals IDK Kleinjohann)
Sechtemer Str. 5
50968 Köln

Brandschutzgutachter:
Görtzen Stolbrink & Partner mbB
Beratende Ingenieure für
Brandschutz
Talstraße 41
47546 Kalkar

Bauphysik, -akustik:
ISRW / Klapdor
Institut für Schalltechnik,
Raumakustik, Wärmeschutz
Dr.-Ing. Klapdor GmbH
Kalkumer Straße 173
40468 Düsseldorf

Geotechnik/ Baugrundgutachten:
IGW Ingenieurgesellschaft für
Geotechnik Wuppertal mbH
Uellendahl 70
42109 Wuppertal

#### Abschnitt 01.04 Vertragsbedingungen

*Hinweis: Anlagenliste*
Unterlagen liegen dem Leistungsverzeichnis bei und sind Vertragsbestandteil:

Architektenpläne:
Planunterlagen Architektur
siehe Planliste

Bauphysik:
Gutachten Wärmeschutz
Bauteilkatalog

Sonstige Anlagen:
Handlungsanweisung
Baulogistikhandbuch

*Hinweis: Ausführungsfristen*

*Hinweis: Sicherheitshinweis*
Sicherheitshinweis:

Die beiliegende Handlungsanweisung für externe Firmen bei Arbeiten an verputzten und unverputzten Betonbauteilen sind zu beachten und werden Kalkulationsgrundlage!

#### Abschnitt 01.05 Angaben und Hinweise zum LV

*Hinweis: Klärung von Unstimmigkeiten*
Klärung von Unstimmigkeiten:

Der Kurztext der Positionen ist u. U. softwarebedingt nicht vollständig.
Für die Kalkulation und Ausführung der Arbeiten sind grundsätzlich die Langtexte verbindlich. Der Auftragnehmer hat die Verpflichtung, die Langtexte der einzelnen Positionen, so wie diese in der gedruckten Leistungsbeschreibung vorliegen, anzuerkennen.
Auf Unstimmigkeiten zwischen Kurz- und Langtext ist unverzüglich hinzuweisen.

*Hinweis: Qualifizierter Bauleiter*
Qualifizierter Bauleiter:

Die Baustelle muss während der Ausführungszeit mit einem qualifizierten, deutschsprachigen Bauleiter des Auftragnehmers besetzt sein.
Die Bauleiterqualifikation ist innerhalb von 2 Wochen nach Vertragsschluss vorzulegen (Berufserfahrung, etc.).

*Hinweis: Unterbrechung der Bauausführung*
Unterbrechung der Bauausführung:

Vom Auftragnehmer beabsichtigte Unterbrechungen bei der Ausführung der Leistungen sind der Objektüberwachung vorher und mit Angabe des Unterbrechungsgrundes schriftlich anzuzeigen. Entstehen durch das Unterlassen dieser Anzeigen dem Auftraggeber gegebenenfalls Mehrkosten, ist dieser berechtigt, diese dem Auftragnehmer anzulasten.
Die Wiederaufnahme der Ausführung ist der Objektüberwachung ebenfalls schriftlich anzuzeigen.

*Hinweis: Baustellentagebuch*
Baustellentagebuch:

Der Auftragnehmer hat dem Auftraggeber in geeigneter Form über den Personal- und Geräteeinsatz, Materiallieferungen, die Arbeitsleistungen, den Arbeitsfortschritt und über besondere Vorkommnisse aktuell zu berichten. Hierzu zählen auch Begehungen mit der Berufsgenossenschaft und dem Gewerbeaufsichtsamt. Dem Auftraggeber sind alle Unfälle, Erste Hilfe - Fälle und Schadensfälle unter Angabe des Verursachers unverzüglich mitzuteilen.
Das Bautagebuch ist täglich unaufgefordert vorzulegen. In den Berichten sind u.a. aufzunehmen:

- Name der Firma und Baustelle
- fortlaufende Nummerierung
- Datum
- Temperatur um 7.00 Uhr (morgens), windgeschützte Stelle
- Witterungsverhältnisse
- Anzahl der Arbeitnehmer nach Lohngruppen
- Maschineneinsatz
- ausgeführte Leistung mit Ortsangabe (Geschoss/ Achsen/Raumnummer)
- besondere Maßnahmen und Vorkommnisse
- Anweisungen der Objektüberwachung des SiGeKos,Gewerbeaufsichtsamt, Berufsgenossenschaft etc.
- Unterschrift des Bauleiters des Auftragnehmer

Das Bautagebuch ist mittels EDV zu führen und als PDF-Datei zu übermitteln und als Papier zu übergeben. Die Originale sind auf der Baustelle zur Einsicht vorzuhalten.
Die Tagebuchseiten sind pro Kalenderwoche in einer PDF-Datei mit eindeutigem Dateinamen zusammenzuführen. Die Datei ist bis Montag, 16:00 Uhr der jeweiligen Folgewoche per email zu verteilen.
Die entsprechenden E-Mailadressen werden nach Zuschlag bekannt gegeben.
Für alle PDF-Dateien des Auftragnehmers an den Auftraggeber und dessen Projektbeteiligte gilt, dass diese maschinenlesbar sein müssen, d.h. eine Volltextsuche ermöglichen.

*Hinweis: Planungsleistungen des Auftragnehmers*
Planungsleistungen des Auftragnehmers

1. Planungsleistungen
Das Angebot ist zwingend auf Basis der Ausschreibung beiliegenden Unterlagen und Planungsrandbedingungen vorzulegen.
Zur Leistung des Auftragnehmers gehört auch die Überprüfung der ihm zur Verfügung gestellten Planungen des Auftraggebers auf technische Durchführbarkeit und Widersprüche und Vollständigkeit auch hinsichtlich der formulierten Projektziele.

2. Einmessen
Die Höhenangaben in den Plänen beziehen sich auf einen Höhenpunkt: OKFF EG = + 0,00 (Baunull) = 337 ü.NHN
Dem Auftragnehmer wird zu Beginn des Bauvorhabens eine verbindliche X-Y-Koordinate sowie ein verbindlicher Höhenbezugspunkt in unmittelbarer Nähe des Bauvorhabens durch den Auftraggebers zur Verfügung gestellt. Alle weiteren Vermessungsarbeiten gehören zum Leistungsumfang des
Auftragnehmers. Alle Absteckungen und Vermessungen, die während der Ausführung erforderlich werden, hat der Auftragnehmer selbst und so rechtzeitig durchzuführen, dass eine Nachprüfung ohne Behinderung der Bauarbeiten möglich ist. Er trägt für die richtige planmäßige Lage und Höhe aller von ihm ausgeführten Arbeiten die alleinige Verantwortung.
Der Bauherr behält sich eine Prüfung aller vom Auftragnehmer ausgeführten Vermessungs- und Absteckungsarbeiten vor.
Der Auftragnehmer hat die zur Prüfung und Abnahme seiner Arbeit erforderlichen Geräte und Arbeitskräfte ohne besondere Entschädigung zu stellen. Der Auftragnehmer ist verpflichtet, das für die Vermessungsarbeiten erforderliche Absteck- und Vermarkungsmaterial ständig an der Baustelle bereitzuhalten. Die vom Auftragnehmer durchzuführenden und für die
Erbringung seiner Leistungen erforderlichen Vermessungsarbeiten gelten als Nebenleistung und werden nicht gesondert vergütet. Alle Vermessungsarbeiten sind digital in Form von PDF und DWG zu dokumentieren und dem Auftraggeber zur Verfügung zu stellen.

3. Prüfung der durch den Auftragnehmer zu erstellenden Werkstatt- und Montagepläne
Die Werkstatt- und Montageplanung ist dem Auftraggeber bzw. seinem Bevollmächtigten zur Prüfung vorzulegen.
Die letztendliche Freigabe zur Ausführung erfolgt durch den Generalplaner.
Es darf nur nach geprüften und genehmigten Plänen gefertigt und ausgeführt werden.

Die entsprechende Genehmigung erteilt der Generalplaner, als Vertreter des Auftraggebers.

Die Fristen für die Werkstatt- und Montageplankontrolle sind im Planlieferbuch darzustellen.

#### Abschnitt 01.06 Aufgaben und Planung des Auftragnehmers

*Hinweis: Aufgaben und Planung des Auftragnehmers*
Aufgaben und Planung des Auftragnehmers

Allgemeines:
Dem Auftragnehmer wird über die den Ausschreibungsunterlagen beiliegenden Unterlagen gem. aktuellem Inhalts- und Anlagenverzeichnis nur noch die Projektbeteiligtenliste zur Verfügung gestellt. Ausgenommen
hiervon sind eventuelle Änderungswünsche des Bauherrn.
Einwände sind vor Vertragsabschluss zu erheben, sodass ohne Auswirkung auf die Planung des Auftragnehmers und seine Bauleistung Abhilfe geschaffen werden kann.

*Hinweis: Terminpläne*
Terminpläne

Der Auftragnehmer hat binnen 3 Wochen nach Zuschlagserteilung einen Rahmenterminplan auf Basis der in den besonderen Vertragbedingungen genannten Ausführungszeitraums und der Bauablaufpläne, die Bestandteil der Ausschreibungsunterlagen sind, zu erstellen.
Hierbei ist zu berücksichtigen, dass zum Zeitpunkt der Ausführung weitere Auftragnehmer des Auftraggebers im und um das Baufeld tätig sein werden. Siehe hierzu Abschnitt Kalkulationshinweise.
Der Terminplan wird im Auftragsfall Vertragsbestandteil werden.
Innerhalb von 5 Wochen nach Zuschlagserteilung ist durch den Auftragnehmer ein Feinterminplan aufzustellen, der auf dem Rahmenterminplan basiert.
Der Feinterminplan ist mit dem Auftraggeber einvernehmlich abzustimmen.
Der Feinterminplan ist im MS Project Format und als pdf-Datei einzureichen.

Der Aufwand ist in die Einheitspreise einzukalkulieren.
Die Terminpläne müssen alle ausführungsrelevanten Leistungen, insbesondere auch Planungsleistungen, Prüfzeiträume, Freigabezeiträume des Auftraggebers sowie Zeiten der Eigen- Kontroll- und Fremduntersuchungen und die Abhängigkeiten der Leistungen untereinander darstellen.
Alle Termine, zu denen Entscheidungen des Auftraggebers notwendig sind, sind als Meilensteine darzustellen und deutlich zu kennzeichnen. Die für diese Entscheidungen notwendigen Unterlagen sind frühzeitig einzureichen.
Die notwendigen Entscheidungsfristen sind mit dem Auftraggeber rechtzeitig im Vorfeld abzustimmen.
Alle Veränderungen im Planungs- und Bauablauf sind in den Terminplänen fortzuschreiben. Terminverzögerungen sind zu kompensieren.
Soweit Terminverzögerungen nicht vom Auftragnehmer zu vertreten sind, entscheidet der Auftraggeber über die weitere Vorgehensweise.
Der Auftraggeber ist unverzüglich über jede Terminverschiebung zu informieren.
Die aktualisierten Terminpläne sind 14-tägig zu den Baubesprechungen vorzulegen. Die Pläne sind jeweils 3 AT vor dem Besprechungstermin bei der Objektüberwachung einzureichen.
Auch über unplanmäßige Stillstandszeiten und Behinderungen ist die Bauüberwachung des Auftraggebers tagesaktuell zu informieren, selbst wenn diese keine Auswirkungen auf den Gesamtfertig- stellungstermin haben.

*Hinweis: Planlieferbuch*
Planlieferbuch

Der Auftragnehmer hat ergänzend zum Feinterminplan des Planungsterminplans innerhalb von 10 Arbeitstagen nach Vertragsabschluss ein Planlieferbuch zu erstellen, welches alle Pläne enthält, die der Auftragnehmer zu erstellen beabsichtigt und die vom Auftraggeber geprüft werden müssen.
Aus diesem sind sowohl die Plannummern und -inhalte, als auch Planliefertermine abzulesen.
Der Umfang der zu liefernden Pläne und Details richtet sich nach der Komplexität der einzelnen Leistungsbereiche.
Im Planlieferbuch sind auch die von etwaigen Nachunternehmern (ausführenden Firmen) zu erstellenden Werkstatt- und Montagepläne zu erfassen.
Die Konventionen zur Benennung von Dokumenten sind im thinkproject-Handbuch geregelt.

*Hinweis: Dokumentationsunterlagen*
Dokumentationsunterlagen

Alle Unterlagen sind in deutscher Sprache durch den Auftragnehmer in geordneter Form mit Inhaltsverzeichnis und Registertrennblättern gegliedert (Titelblatt mit Angaben des Gewerkes, des Objektes, der Anschrift der Herstellerfirma und Inhaltsverzeichnis) spätestens 2 Wochen vor Abnahme durch den Auftraggeber und vor Übergabe des fertiggestellten
Vertragsgegenstandes vollständig, geordnet und bezeichnet sowohl dem Auftraggeber zu übergeben als auch eigenverantwortlich auf einer
internetbasierte Plattform = Projektraum (wird nach Zuschlag bekannt gegeben) einzustellen.

Die Unterlagen sind dem Auftraggeber in digitaler Form und 1-fach als Papiersatz in neuen, einheitlichen Ordnern mit ordentlich beschriftetem Rückenschild und Inhaltsverzeichnis zu übergeben. Für das Rückenschild wird eine Formatvorgabe getroffen.

Jedes digitale Dokument, muss im PDF-Format maschinenlesbar, d.h. auch digital nach Schlagwörtern durchsuchbar sein.

Parallel dazu sind die Unterlagen im Projektraum zur Sicherung einzustellen. Die Unterlagen sind gemäß den Anforderungen des Auftraggebers an Dokumentationsunterlagen zusammen zu stellen. Die Codierung der Unterlagen hat gemäß den Vorgaben des Auftraggebers zu erfolgen. Nicht korrekt bezeichnete Dateien werden zurückgewiesen. Eine Freigabe der Schlussrechnung wird verweigert, wenn o. g. Procedere nicht eingehalten wird.

Für alle Planunterlagen, die erstellt wurden, ist jeweils ein Bestandsplan zu erstellen, der den tatsächlich ausgeführten Leistungsstand widerspiegelt.

Alle Planunterlagen sind mit einer einheitlichen Planfahne zu versehen.

Das Layout der Planfahne ist mit Planungsbeginn abzustimmen.

Bestandteil der Dokumentationsunterlagen sind sämtliche Prüfzeugnisse, Nachweise und Abnahmebescheinigungen für alle Bauteile die in irgendeiner Weise einer Sicherheitstechnischen Prüfung oder Abnahme unterliegen
sowie sämtliche Auswertungs- und Abschlussberichte, Soll/Ist Lage etc.

Eine Liste der zu übergebenden Dokumentationsunterlagen ist im Vorfeld zu erstellen und mit dem Auftraggeber abzustimmen. Die Abstimmung muss zwei Arbeitstage vor Abnahmetermin erfolgen, sodass der Abnahmetermin nicht gefährdet ist/wird.

*Hinweis: CAD-Standard*
CAD-Standard

Alle durch den Auftragnehmer vertraglich geschuldeten Planungsunterlagen sind ausschließlich auf dem letztgültigen Planstand des Architekten und der Fachplaner zu erstellen.
Der Auftragnehmer hat seine Pläne mit CAD zu erstellen. Hierbei ist der Projekt- und CAD- Standard des Auftraggebers bzw. seiner Planer zu berücksichtigen.
Für den Datenaustausch mit dem Auftraggeber bzw seinem Planer sind folgende Bedingungen zwingend vorgeschrieben:
- Datenformat: mind. Autocad 2009 (DWG) und pdf
- Datenträger: Austausch über den Projetkraum (myproject)
Vor Erstellung von Plänen mit CAD sind folgende Randbedingungen beim Auftraggeber zu erfragen und zu übernehmen:
- Layer-Belegung
- Datei-Namensgebung und Dateiinhalte
- Lagerichtigkeit von Grundrissen, Schnitten, Ansichten
- CAD Standard
Die Planbezeichnung und Dokumentenbezeichung hat gemäß den der Ausschreibung beigefügten Vorgaben zu erfolgen.

*Hinweis: Projektraum*
Projektraum

Allgemein
Der Auftraggeber setzt für die Datenablage und als Kommunikations- instrument eine internetbasierte Plattform der Firma "myproject" ein.
Eine Anmeldung muss spätestens 14 Tage nach Beauftragung erfolgen.
Die Dateiformate, Dateinamenskonventionen und Ablagestrukturen werden durch den Auftraggeber verbindlich vorgegeben.
Die durch den Auftragnehmer einzustellenden Prüfpläne sind durch einen Repro-Service auszuplotten. Die Plottkosten, für die vom Auftragnehmer zu erstellenden Prüfpläne sind durch den Auftragnehmer zu tragen. Die Anzahl der zu plottenden Exemplare pro Prüfplan ist variabel. Diese richtet sich nach den Inhalten des Plans und der zu beteiligenden Prüfinstanzen.

Weiterhin gelten folgende Bestimmungen:
Verpflichtungserklärung
Mit Abgabe des Angebotes verpflichtet sich der Auftragnehmer im Falle der Beauftragung am Projektraum teilzunehmen und sämtliche dafür notwendigen Bedingungen auf eigene Kosten zu schaffen und während der Projektlaufzeit vorzuhalten.

Inhalt
Der Auftragnehmer ist verpflichtet, sämtliche Arbeitsergebnisse digital im Projektraum abzulegen sowie projektrelevante Kommunikation im
Projektraum zu dokumentieren. Dies kann dazu führen, dass Unterlagen -und insbesondere Planunterlagen - durch den Auftragnehmer eingescannt werden müssen. Sämtliche Planungsleistungen gelten erst dann als
erbracht, wenn sie in dem durch den Auftraggeber vorgegebenen
Dateiformat und durch den Auftraggeber freigegeben in der Datenbank des Projektraumes abgelegt wurden.

Form
Der Auftragnehmer ist verpflichtet, die im Projektraum vorgegebenen Konventionen einzuhalten. Dazu gehört die einheitliche Benennung von Plänen, von Dokumenten und die Ablage in bestimmten Formaten.
Insbesondere sind die für die Planunterlagen vorgesehene Layerstruktur und die Layerbezeichnungen verbindlich einzuhalten.

Vertraulichkeit
Jeder Teilnehmer am Projektraum erhält einen Benutzernamen und ein eigenes, personenbezogenes Passwort, dass er nach erster Anmeldung am System jederzeit selbständig ändern kann. Dieses Passwort ist auf jeden Fall geheim zu halten.
Der Auftragnehmer verpflichtet sich mit Auftragserhalt zur Vertraulichkeit.

*Hinweis: Planprüfung*
Planprüfung

Der Auftraggeber behält sich vor, die Planung des Auftragnehmers auf Übereinstimmung mit den Vertragsbedingungen und der Erfüllung der funktionalen, technischen und gestalterischen Belange des Auftraggebers durch seinen Generalplaner und seine Fachplaner prüfen zu lassen.
Die Haftung und Gewährleistung für bauliche und technische Richtigkeit und die Einhaltung aller gültigen DIN-Normen sowie der anerkannten Regeln der Technik und der behördlichen Auflagen bleibt beim Auftragnehmer.
Pläne zur Planprüfung sind digital im PDF-Format abzugeben, bei Bedarf zusätzlich im DWG-Format.

Die einzureichenden Pläne müssen endkoordiniert sein, d.h. alle an der Planung beteiligten Fachplaner bzw. Nachunternehmer des Auftragnehmers oder, stellvertretend der Auftragnehmer für seine Fachplaner und Nachunternehmer, haben die Richtigkeit des Planinhaltes schriftlich auf dem eigens dafür vorzusehenden Prüffeld zu bestätigen. Die terminlichen und monetären Konsequenzen aus nicht endkoordinierten Plänen gehen zu Lasten des Auftragnehmer.
Die Planung wird durch den Prüfenden mit dem Status "A", "B" oder "C"
versehen;
- Status "A" =Aus Sicht des Generalplaners/ Fachplaners zur Ausführung freigegeben.
- Status "B" =Aus Sicht des Generalplaners/ Fachplaners zur Ausführung freigegeben, wenn die bezeichneten Korrekturen ausgeführt wurden.
- Status "C"=Zur Ausführung nicht freigegeben, da die geplante Ausführung nicht der vertraglich geschuldeten Leistung entspricht. Die Werkpläne sind erneut korrigiert einzureichen.
Die letztendliche Freigabe zur Ausführung erfolgt durch den Auftraggeber bzw. dessen Generalplaner oder Fachplaner.
Die Änderungen und Berichtigungen aus den Prüfplänen sind in die Originale zu übernehmen. Bei Widersprüchen zwischen den eingetragenen Änderungen hat der Auftragnehmer diese mit dem Auftraggeber abzustimmen. Durch ungenügende Abstimmung entstehende Mehraufwendungen werden nicht vergütet. Erst nach Übernahme der Prüfeintragungen des Auftraggebers dürfen die Unterlagen zur Ausführung übergeben werden.
Es darf nur nach geprüften und genehmigten Plänen gefertigt und ausgeführt werden.

Die Pläne des Auftragnehmers werden durch den Auftraggeber und seine Fachplaner einmal, max. zweimal (bei Prüfstatus C in der ersten Prüfung) geprüft. Sollte auf Grund mangelhafter Pläne eine darüberhinausgehende Planprüfung notwendig werden, sind die hieraus resultierenden terminlichen und monetären Konsequenzen durch den Auftragnehmer zu vertreten. Pläne mit Prüfstatus B sind nur noch einmal zur Kenntnisnahme einzureichen. Die Prüfung der Pläne durch den Auftraggeber lässt die Verantwortung des Auftragnehmers für seine Leistungen unberührt.
Sollte der Auftragnehmer aus den Prüfeintragungen einen Anspruch auf zusätzliche Vergütung ableiten, ist dieser im Vorfeld anzuzeigen und durch eine detaillierte Kostenaufstellung zu begründen. Vor Übernahme in die Planung ist die Entscheidung des Auftraggebers einzuholen.
Planänderungen nach Freigabe der Pläne lösen einen neuen Index und ein neues Freigabeprocedere aus. Alle Änderungen zum Vorindex sind durch eine Wolke zu kennzeichnen.
Dieses Procedere ist bei der Terminplanung der Planlieferungen zu berücksichtigen.

Fristen für die Werkplankontrolle
Bei der Erstellung des Terminplans durch den Auftragnehmer ist zu berücksichtigen, dass für den Architekten und die Fachingenieure jeweils bis zu 10 (zehn) Arbeitstage ab Eingang der Pläne (ohne Postweg) bis zur Genehmigung vorgesehen werden müssen. Die Fristen müssen anhand des Planlieferbuches frühzeitig mit dem Generalplaner abgestimmt werden.
Werden mehr als 10 (bis max. 30) Pläne pro Gewerk bzw. technische Fachdisziplin auf einmal zur Genehmigung eingereicht, verdoppelt sich die oben genannte Dauer für die Genehmigung.
Erforderliche Berechnungen, Nachweise, Prüfzeugnisse usw., sind zusammen mit den Werk- und Montageplänen vorzulegen.
Die Fristen für die Werkplankontrolle sind im Planlieferbuch darzustellen.

*Hinweis: Änderungsmanagement und Änderungen des Auftragnehmers*
Änderungsmanagement und Änderungen des Auftragnehmers
Sollte der Auftragnehmer aus Planprüfungen Mehr- /Minderkosten ableiten oder aus eigener Intention Änderungsvorschläge unterbreiten die zu Mehr-
/Minderkosten führen, sind diese im Zuge des Änderungsmanagements vor Änderung der Planung anzumelden und durch den Auftraggeber zu
bestätigen.
Hierzu sind die zur Verfügung gestellten und der Ausschreibung beiliegenden Formblätter zwingend zu verwenden.
Entscheidungen über Annahme oder Ablehnung von Änderungsanträgen obliegen nur dem Auftraggeber. Die auszufüllenden und einzureichenden Formblätter werden mit dem Auftragnehmer durchgesprochen und diesem
zur Verfügung gestellt.
Bei Änderungswünschen des Auftragnehmers, bei Änderungswünschen des Auftraggebers oder Nachträgen aufgrund von geänderter oder notwendiger nicht vertraglich geschuldeter Leistung hat der Auftragnehmer eine prüfbare Kostenaufstellung zu unterbreiten und die terminlichen, qualitativen und betrieblichen Konsequenzen zu benennen.
Planungskosten die durch Änderungen des Auftragnehmers in seinem und / oder anderen Gewerken entstehen sind durch den Verursacher zu tragen.

*Hinweis: Sicherheits- und Gesundheitsschutz*
Sicherheits- und Gesundheitsschutz

Sicherheits- und Gesundheitsschutzkoordinator
Es gilt die "Verordnung über Sicherheit und Gesundheitsschutz auf Baustellen" (Baustellenverordnung - BaustellV) vom 10.Juni 1998 in der neuesten Novelle.
Der Auftraggeber übernimmt die ihm obliegenden Pflichten aus der Baustellenverordnung.
Es ist Aufgabe des Auftragnehmers alle Beteiligten in verständlicher Form und Sprache über die sie betreffenden Schutzmaßnahmen zu informieren, soweit dies nicht in einer gesonderten Einweisung durch den SiGeKo erfolgt
ist.
Aktuelle Regelungen zum Arbeitsschutz (z.B. DGUV Vorschrift 38 - Bauarbeiten 2020, DGUV Regel 101-603 Abbruch + Rückbau)
Die Verantwortlichkeit des Auftragnehmers für die Erfüllung seiner Arbeitsschutzpflichten bleibt von der Tätigkeit des SiGeKo unberührt.
Diesbezüglich gilt zudem das Arbeitsschutzgesetz, die
Arbeitsstättenverordnung, die Regeln zum Arbeitsschutz auf Baustellen und die Betriebssicherheitsverordnung.

Sicherheits- und Gesundheitsschutzplan
Die Erstellung des Sicherheits- und Gesundheitsschutzplans für die Entwurfsphase ist bereits durch den Auftraggeber erfolgt. Der Plan ist den Vergabeunterlagen beigefügt oder wird ggf. nachgereicht.
Der Sicherheits- und Gesundheitsschutzplan wird vom SiGeKo des Auftraggebers fortgeschrieben. Als Basis dienen hierzu die Rahmentermine des Auftraggebers und die detaillierten Ausführungstermine des Auftragnehmers. Hier besteht von Seiten des Auftragnehmers eine Mitwirkungspflicht.

Baustellenordnung
Aufgrund seiner Verpflichtung nach § 2 Abs. 1 der Baustellenverordnung, bei der Planung der Ausführung eines Bauvorhabens die allgemeinen Grundsätze nach § 4 Arbeitsschutzgesetz zu berücksichtigen, macht der
Auftraggeber die Baustellenordnung zum Bestandteil des Bauvertrages.
Sie enthält Regelungen zur Organisation, Koordination und Überwachung des sicheren Baubetriebes. Sie umfasst Maßgaben zu Arbeitssicherheit, die ein unfallfreies Zusammenwirken aller am Bau Beteiligten betreffen.
Sie ist auch Bestandteil des Sicherheits- und Gesundheitsschutzplanes.
Jeder Auftragnehmer hat sein Personal über den Inhalt der
Baustellenordnung zu unterrichten sowie für die Einhaltung der Maßgaben zu sorgen.
Alle Nachunternehmer (auch Lieferanten, etc.) unterliegen der
Baustellenordnung und sind von ihren Auftraggebern mit dieser vertraut zu machen.
Auftragnehmer / Nachunternehmer mit Beschäftigten haben generell das Arbeitsschutzgesetz vom 7. August 1996 in seiner neuesten Novelle und alle sonst zum Schutz Beschäftigter geltenden Vorschriften einzuhalten.
Auf der Baustelle gelten für Arbeitgeber insbesondere die
Arbeitsschutzverpflichtungen, die sich aus § 5 Baustellenverordnung ergeben. Ihre Verantwortlichkeiten zum Schutz der Beschäftigten - insbesondere aufgrund des Arbeitsschutzgesetzes - werden durch die
Maßnahmen des Auftraggebers nicht berührt. Arbeitgeber, die selbst mitarbeiten, und Unternehmer ohne Beschäftige haben die bei der Arbeit anzuwendenden staatlichen Arbeitsschutzvorschriften und Unfallverhütungsvorschriften einzuhalten.
Die aktuellen SiGe-Unterlagen werden dem Auftragnehmer vor dem Startgespräch durch den SiGeKo per E-Mail übersandt.

Vom Auftragnehmer an den SiGeKo zu übergebende Unterlagen: Folgende Unterlagen sind vom Auftragnehmer, sowie von seinen Nachunternehmern, dem SiGeKo unaufgefordert vor Arbeitsantritt zu
übersenden:
- ausgefüllte Formblätter des SiGeKo
- Schriftliche Dokumentation der Unterweisung seiner dort tätigen Mitarbeiter - Benennung des Ersthelfers, einschließlich des Ausbildungsnachweises
- Ansprechpartner des Unternehmens
- Vorlage der Bundesdatenblätter bei Verwendung vonGesundheitsgefährdenden Stoffen und Materialien
- Schriftliche Beauftragungen von Maschinenführern und Benutzern.

*Hinweis: Gefährdungsbeurteilungen*
Gefährdungsbeurteilungen

Von Seiten des Auftragnehmers sind für alle Aktivitäten rechtzeitig Gefährdungsbeurteilungen zu erstellen, die dem SiGeKo zur Freigabe vorzulegen sind.

*Hinweis: Beweissicherung*
Beweissicherung

Vom Auftraggeber wird keine Beweissicherung vor Beginn der beauftragten Arbeiten gefordert.
Zum Startgespräch, vor Beginn der Arbeiten wird eine Begehung mit allen Beteiligten durchgeführt, um den Zustand der umgebenden Gebäude sowie der Außenflächen zu begutachten!

#### Abschnitt 01.07 Kalkulationshinweise

*Hinweis: Kalkulationshinweise*
Kalkulationshinweise

Bei der Kalkulation ist zu berücksichtigen, dass sich das Baufeld auf einem Firmengelände befindet. Die Vorschriften des Auftraggebers, insbesondere die Zutritts- / Zufahrtsregelungen (Ausweiskontrolle, Kontrolle der Fahrzeuge bei Ein- und Ausfahrt, Transportbegleitformulare, Fotoverbot, etc.) sind zu beachten.

Erschwernisse für den Transport aller erforderlichen Materialien,
Maschinen usw. zur Erreichung des Baufeldes sind in die Position der eigenen Baustelleneinrichtung einzukalkulieren und werden nicht separat vergütet.

Alle öffentlichen Straßen und Straßen des Firmengeländes sind unverzüglich bei Verschmutzungen durch den Baustellenbetrieb des Auftragnehmers ohne zusätzliche Vergütung und Aufforderung ständig sauber zu halten und zu reinigen.

Der Aufbau von Wohn- und Schlafcontainern im Bereich des
Baufeldes bzw. auf dem Firmengelände ist ausdrücklich nicht gestattet.
Die vom Auftraggeber erstellten Messpunkte sind vom Auftragnehmer während der Arbeiten zu sichern.

Die Lager- und Arbeitsplätze sind im vom Auftraggeber erstellten und vorgegebenen Baustelleneinrichtungsplan vorgegeben.
Darüber hinaus erforderliche Lager- und Arbeitsplätze - nur außerhalb des Firmengeländes möglich - hat der Auftragnehmer selbst auf eigene Kosten zu beschaffen. Die Kosten sind durch den Vertragspreis abgegolten.
Soweit keine anderen Gewerke dadurch behindert werden, kann zudem das Baufeld des Bauvorhabens in Abstimmung mit der Bauüberwachung des Auftraggebers genutzt werden.

Für Genehmigungen und Abnahmen zum Aufstellen von Containern,
Maschinen, Geräten und Sonstigem sowie für Genehmigungen der Benutzung der Zufahrtstraßen zur Baustelle und der Absicherung, ist der Auftragnehmer verantwortlich.

Die für die Transporte und Transportmittel entstehenden Kosten, sowie die Queertransporte zum Erfüllungsort,  sind in die Einheitspreise einzukalkulieren und werden nicht gesondert vergütet.

Der Auftragnehmer hat für alle Bauteile Baumethoden zu wählen, die möglichst ein Minimum an Erschütterungen -  Lärm und Staub verursachen. Es dürfen nur schallgedämmte Maschinen verwendet werden. Die nötigen Vorkehrungen hierfür sind vor Baubeginn zu treffen und mit der Bauleitung des
Auftraggebers abzustimmen.

Es dürfen nur Geräte eingesetzt werden, die den neuesten
Vorschriften und den Auflagen von zulässigen Immissionswerten genügen.
Alle einschlägigen neuesten Vorschriften und Vorgaben der genehmigenden Behörde über den Einsatz von gesundheitsgefährdenden Stoffen sowie
Materialtrennung und -beseitigung von Materialresten sind einzuhalten.
Diese Vorgaben sind bei der Kalkulation zu berücksichtigen.
Vor Beginn der Arbeiten hat sich der Auftragnehmer in eigener
Verantwortung, im Einvernehmen mit den zuständigen Stellen, mit den jeweiligen Versorgungsträgern über die Lage von unterirdischen Einbauten zu informieren.

Dem Auftragnehmer werden auf der Baustelle ein Höhenpunkt sowie die Hauptachsen (1 St. y-Achse + 1 St. x-Achse!) des Gebäudes angegeben. Weitergehende Vermessungs- und Absteckarbeiten müssen vom Auftragnehmer vorgenommen werden.

Zu den Vertragsleistungen des Auftragnehmers gehört die Mitwirkung bei den Sachverständigenprüfungen / Abnahmen im jeweils erforderlichen sachlichen, personellen und zeitlichen Umfang einschl. Vorhaltung von Prüfeinrichtungen. Die Kosten für diese vorgenannten Leistungen sind in das Angebot einzukalkulieren.

Die erforderlichen Unfallverhütungsmaßnahmen sind unter Beachtung aller Vorschriften alleinverantwortlich vom Auftragnehmer vorzunehmen.
Werbung auf der Baustelle ist nur mit schriftlicher Zustimmung des Auftraggebers zulässig.

Auf dem Firmengelände der BARMER herrscht Fotografie- und Filmverbot. Für die Baustelle gilt, dass die Bautätigkeiten zu Dokumentationszwecken fotografiert werden dürfen. Von Seiten des Auftraggebers wird beabsichtigt Kameras zur Dokumentation der Bauentwicklung zu errichten.
Die Anforderungen aus den Ausschreibungsunterlagen beigefügten Betriebsordnung für Fremdfirmen sind vom Auftragnehmer zu berücksichtigen, mit einzukalkulieren und umzusetzen.
Der Zugang zum Firmengelände erfolgt nach Beantragung und Übergabe von Zutrittsausweisen mit Lichtbild. Die Beantragung sowie die Zutrittskontrollen können zu zeitlichen Verzögerungen führen.

Hier wird auf das Organisationshandbuch verwiesen.
Wichtige Hinweise:

1. Baustellensituation:
  Siehe Lageplan
  Wesentliche Punkte:
- Sanitäreinrichtungen werden bauseits vom Auftraggeber gestellt.
- Auf dem Firmengelände stehen Parkmöglichkeiten in begrenzter Anzahl für  die am Bau Beteiligten zur Verfügung.

2. Vorhandene und zu sichernde Gebäudeteile während der
  gesamten Arbeiten:
- Kindergarten
- Gebäude A
- Zufahrtswege und Parkplätze des Auftraggeber

3. Auf dem Baufeld finden auch Arbeiten anderer Gewerke statt, die eine
  Abstimmung und Koordinierung erfordern.

  Zusatzbemerkung:
  Die Voraussetzung der Baufreiheit ist generell nicht gegeben. Es ist
  zwingend erforderlich, dass zwischen dem Gewerk Rohbau und hier im
  speziellen, dem Gewerk Spezialtiefbau eine enge Abstimmung der
  Arbeiten stattfindet. Da auf dem Baufeld eine Tiefengründung ausgeführt
  wird, ist die enge Zusammenarbeit beider Gewerke Voraussetzung für den
  Bauerfolg.

4. Bauablauf:
Die Einteilung des Baufeldes ist dem Auftragnehmer freigestellt.

5. Überfahrbarkeit der bestehenden Tiefgarage, Zugangstunnel etc.:
Die Statik der Tiefgarage, des Zugangstunnels etc. ist zwingend zu
berücksichtigen.
Eine Überfahrbarkeit mit Großgeräten ist nicht sichergestellt.
Zusatzmaßnahmen sind erforderlich.

Hinweis als Kalkulationsgrundlage - Wegelänge bis 150 m zum Bauvorhaben.

*Hinweis: Lieferung und Verarbeitung*
Lieferung und Verarbeitung

Mit den im Leistungsverzeichnis enthaltenen Angaben über Bauart, Bauteil, Baustoff und Abmessungen gilt die Lieferung sowie auch der Einbau,
Herstellungsvorgang und -ablauf bis zur fertigen Leistung, unter Zugrundelegung der anerkannten Regeln der Technik und der gesetzlichen und behördlichen Vorschriften als beschrieben, einschl. aller notwendigen Materialien und Befestigungsmittel, Lohnneben- und Gerätekosten, sowie das Abladen und Lagern auf der Baustelle, Transport zur Einbaustelle.
Reine Lieferleistungen sind besonders ausgewiesen und sind mit der Übergabe der Teile und der Abnahme durch den Auftrageber abgeschlossen.

*Hinweis: Aufmaß, Rechnungsstellung und Datenschutz*
Aufmaß und Rechnungsstellung

Vor jeder Rechnungsstellung ist vom Auftragnehmer ein prüfbares Aufmaß zu erstellen und von der Objektüberwachung RKW freigeben zu lassen. Das von der Objektüberwachung RKW freigegebene Aufmaß ist mit der Rechnung einzureichen.
Für die Prüfung der Aufmaßunterlagen durch die Objektüberwachung RKW ist ein Zeitraum von einer Arbeitswoche einzukalkulieren.
Die Schlussrechnung ist nach der Freigabe der Dokumentation zu stellen. Die Prüfung und Freigabe der Bestandsunterlagen und der Dokumentation ist Voraussetzung für die Prüfung und Freigabe der Schlussrechnung.
Der Auftragnehmer hat innerhalb von 4 Wochen nach Auftragsvergabe dem Auftraggeber eine Prognose zur Abrechnung des Auftragsumfangs, in Form von voraussichtlichen Rechnungssummen pro Kalendermonat vorzulegen.
Dies soll den Auftraggeber befähigen einen Mittelabflussplan zu erstellen. Sollten im weiteren Projektverlauf Änderungen zu einem signifikant anderen Verlauf der Abrechnungen führen, ist der Auftraggeber vom Auftragnehmer darüber unverzüglich zu informieren.

Weitere Erläuterungen siehe Anlage BARMER "Rechnungslegung_V1"

Datenschutz
Die Vertragspartner sind verpflichtet, die gesetzlichen
Datenschutzbestimmungen nach der
Europäischen-Datenschutzgrundverordnung (DSGVO), dem
Bundesdatenschutzgesetz (BDSG) und - soweit zutreffend - über den Schutz der Sozialdaten nach dem Sozialgesetzbuch (SGB) einzuhalten. Der Auftragnehmer hat die Maßnahmen zum Datenschutz und zur
Datensicherheit gemäß Artikel 32 DSGVO insbesondere in Verbindung mit Artikel 5 DSVGO herzustellen und einzuhalten sowie die Rechte der
Betroffenen (Artikel 12 - 23 DSGVO) ausreichend zu berücksichtigen.
Werden bei den Bauarbeiten alte BARMER Dokumente gefunden, so sind diese Dokumente zentral zu sammeln und es ist der Bauherr zu informieren.

### Bereich 02 II. Zusätzliche technische Vorbemerkungen

#### Abschnitt 02.01 ZTVs

*Hinweis: Präambel, allgem. ZTV´s*
Präambel, allgem. ZTV´s

Präambel :
Die folgenden aufgeführten zusätzlichen technischen Vertragsbedingungen gelten als Ergänzung zu den allgemeinen technischen Vertragsbedingungen der VOB Teil C in der zum Zeitpunkt des Vertragsabschlusses gültigen Version.
Sie gelten für alle zur Leistungserbringung des Vertragsziels erforderlichen Leistungsbereiche, auch wenn die hier aufgeführten Punkte nicht noch
einmal in den gewerkespezifischen ZTV explizit aufgeführt werden.

Inhaltsübersicht
02.01. Grundlagen
02.02. Leistungsumfang
02.03. Unterlagen durch den Auftraggeber
02.04. Unterlagen durch den Auftragnehmer
02.05. Eignungsnachweise Genehmigungen etc
02.06. Anforderungen, Ausführung

02.01. Grundlagen
Als Grundlage der Leistungserbringung werden vorausgesetzt:
- alle einschlägigen Normen und Regeln in der zum Vertragsschluss gültigen Fassung einschließlich der Änderungen, Berichtigungen und Beiblätter und alle darin aufgeführten Regelwerke
- Die anerkannten Regeln der Technik und der Stand der Technik. Die  Ausführung nach dem Stand der Technik bedarf der schriftlichen  Zustimmung des Auftraggebers und der Bauüberwachung des Generalplaners.
- Werksvorschriften der Material- und Zubehörlieferanten
- die Verarbeitungsrichtlinien der Hersteller
Ebenso die Auflagen und Bestimmungen :
- der Bauaufsichtsbehörden
- der städtischen Ver- und Entsorgungsunternehmen
- der Straßenverkehrsordnung
- besondere wasserrechtliche Bestimmungen
- Vorschriften über Schutzmaßnahmen zur Nachbarbebauung nachbarlicher Grundstücke
- Brandschutzkonzept
Soweit in der Leistungsbeschreibung auf Technische Spezifikationen, z. B. nationale Normen, mit denen Europäische Normen umgesetzt werden, europäische technische Zulassungen, gemeinsame technische Spezifikationen, internationale Normen, Bezug genommen
wird, werden auch ohne den ausdrücklichen Zusatz: "oder gleichwertig", immer gleichwertige Technische Spezifikationen in Bezug genommen.

02.02. Leistungsumfang
02.02.1 Gemäß Leistungsbeschreibung

02.03. Ausführungsunterlagen durch den Auftraggeber
02.03.1 Gemäß Inhaltsverzeichnis Vergabeunterlagen
02.03.2 Dem Auftragnehmer werden die Ausführungspläne und weitere Unterlagen über eine vom Auftraggeber bereitgestellte digitale Plattform zur Verfügung gestellt und können vom Auftragnehmer in der für eine Zwecke erforderlichen Anzahl vervielfältigt werden.

Über diese Plattform werden auch Prüfung, Freigabe und Dokumentationen der Werk- und Montageplanung erfolgen.
Die Werk- und Montageplanung des Auftragnehmers und die Dokumentation ist vom Auftragnehmer in den Projektraum in die dort bereitgestellten Ordner einzustellen.
Die Nutzung der Plattform ist verpflichtend und für den Auftragnehmer kostenfrei.

02.04. Unterlagen durch den Auftragnehmer
02.04.1 Für alle verarbeiteten Materialien sind vor dem Einbau Produkt- und Sicherheitsdatenblätter vorzulegen.
02.04.2 Berechnungen, Genehmigungen und Ausführungsplanung Werk- und Montageplanung für die eigenen Leistungen sind vom Auftragnehmer zu liefern.
02.04.3 Mit allen Rechnungen sind farbig angelegte Aufmaßpläne in Papierform und digital einzureichen.
Die auf den Aufmaßblättern und der Rechnung verwendeten Maße müssen eindeutig mit den Maßen der Aufmaßpläne übereinstimmen.
02.04.4 Von der Schlussrechnung sind Dokumentationsunterlagen gemäß Leistungsverzeichnis in Papierform und digital einzureichen.
Die Freigabe der Schlussrechnung ist an die Einreichung der kompletten Dokumentationsunterlagen und deren Freigabe gebunden.

02.05. Eignungsnachweise, Genehmigungen etc
02.05.1  Es sind ausschließlich zugelassen und gütegesicherte Materialien zu verwenden.
Auf Verlangen sind Zulassungsbescheinigungen und Prüfzeugnisse zu liefern.
Für brandschutztechnisch und statisch relevante Materialien, Bauteile und Ausbauten sind entsprechende Nachweise zu erbringen.
Sämtliche Nachweise sind vom Auftragnehmer auf seine Kosten zu führen und dem Auftraggeber in der in dem Kapitel "Dokumentationsunterlagen" benannten Anzahl und Ausführung zu übergeben. Die Übergabe der Unterlagen hat mit der Bestandsdokumentation zu erfolgen, wenn dieses vertraglich vereinbart wurde. Ansonsten sind die Unterlagen vor der Ausführung bzw. unmittelbar nach der Fertigstellung zu übergeben.
02.05.2 Alle notwendigen behördlichen Genehmigungen, die zur Erbringung der beauftragten Leistung notwendig sind und nicht explizit als durch den Auftraggeber zu erbringend beschrieben sind, bzw. den Ausschreibungsunterlagen bereits beiliegen, sind vom Auftragnehmer auf seine Kosten einzuholen.
02.05.3 Zustimmungen im Einzelfall gehören zum Leistungsumfang des Auftragnehmer und sind generell eigenverantwortlich durch den Auftragnehmer auf seine Kosten rechtzeitig beizubringen und dem Auftraggeber vor Fertigungsbeginn / Einbau vorzulegen.

02.06. Anforderungen, Ausführung
02.06.1 Bei zeitlich abschnittsweiser Durchführung der Leistung, auch bei Leistungen geringeren Umfangs, entsprechend den örtlich und Bauablauf bedingten oder anderweitig sich einstellenden Notwendigkeiten kann vom Auftragnehmer aus Unterbrechungen, Kleinleistungen usw. kein Anspruch auf zusätzliche Vergütung abgeleitet werden.
02.06.2 Für die ordnungsgemäße Durchführung der Arbeiten ist der Auftragnehmer allein verantwortlich. Er kann sich nicht darauf berufen, dass die Arbeiten unter Aufsicht der örtlichen Objektüberwachung, in deren Beisein oder mit deren Duldung ausgeführt werden. Ausgeführte Leistungen sind vor schädigenden Witterungseinflüssen, Diebstahl usw. zu schützen. Entsprechende Vorsichtsmaßnahmen sind zu treffen.
02.06.3 Für die ungestörte Abwicklung des Verkehrs auf der Baustelle und den angrenzenden Flächen ist der Auftragnehmer verantwortlich.
02.06.4 Alle Vorkehrungen zur Vermeidung von Lärm und Staubentwicklung sind durch den Auftragnehmer nach dem Stand der Technik zu treffen.
02.06.5 Öffentliche Straßen und Werksstraßen im Einzugsgebiet der ausgeführten Arbeiten sind bei Verschmutzung mit geeignetem Gerät unverzüglich nach Verursachung zu reinigen.
02.06.6 Der Aauftragnehmer hat in Abstimmung mit der Objektüberwachung an der Koordination der Vor- und Folgegewerke mitzuwirken.
02.06.7 Unverzüglich nach Fertigstellung der Leistung ist ein digitales Aufmaß im DWG / PDF Format vorab vor Zusammenstellung der Dokumentationsunterlagen dem Auftraggeber zur Übergabe an den nachfolgenden Unternehmer zu übergeben.
02.06.8 Alle Leistungen sind nach örtlichem Aufmaß zu fertigen. Die in den Planunterlagen angegebenen Maße sind nur Richtwerte.
02.06.9 Verkehrswege sowie Flucht- und Rettungswege sind stets freizuhalten. Müssen diese im Zuge der Ausführung versperrt werden, ist dieses im Vorfeld mit der Bauleitung abzustimmen. Ggf. Anpassung der
Kennzeichnung Schaffung von alternativen Flucht- und Rettungswegen.
02.06.10 Alle erforderlichen Sicherungsmaßnahmen sind so zu installieren, dass die Nachfolgegewerke in ihren Arbeiten nicht behindert werden! Ist für die Ausführung der Arbeiten erforderlich die Sicherheitseinrichtungen zu entfernen, dann ist dieses im Vorfeld mit der Bauleitung abzustimmen und Ersatzmaßnahmen anzuwenden.
02.06.11 Bei Nutzung von dieselbetriebenen Geräten in geschlossenen Räumen sind die Maßnahmen der TRGS 554 "Abgase von Dieselmotoren" einzuhalten.
02.06.12 Bei Arbeiten mit Kunstharzen, Lösungsmitteln usw. ist insbesondere die Gefahrstoffverordnung und TRGS 401 "Technische Regeln
für Gefahrstoffe" beachten.

*Hinweis: Technische Vorbemerkungen Tischlerarbeiten*
Technische Vorbemerkungen Tischlerarbeiten

Nachfolgende Beschreibung gilt als Grundprinzip für alle Einbaumöbel, Festeinbauten, Schrankanlagen, Einbauschränke und Wandverkleidungen in allen Bauteilen/Bauabschnitten, wenn in den einzelnen Positionen keine Ergänzungen und/ oder Anmerkungen erfolgen.

Alle angegebenen Stärken der Möbelbestandteile sind als Mindeststärken zu verstehen; konstruktiv bedingte Mehrstärken sind in die Einheitspreise einzurechnen und vor Ausführung mit dem Auftraggeber abzustimmen.

Bemusterung:
Nach Zuschlagserteilung sind dem Auftraggeber für alle relevanten Produkte, Materialien und Oberflächen auf Aufforderung Muster bzw. Herstellerunterlagen zur Freigabe vorzulegen.
Oberflächenmuster sind in einer Größe von ca. DIN A4 einzureichen.
Die Bemusterung ist mit den Einheitspreisen abgegolten.
Die Fertigung darf erst nach Freigabe durch den Auftraggeber erfolgen.

Ausführung

1. Materialien:
Soweit nicht anders angegeben sind für alle Arbeiten Materialien 1. Wahl zu verwenden.
Alle Materialien sind gegen Korrosion, Fäulnis und besonders die Massivholzteile gegen Schädlingsbefall durch geeignete Schutzmittel entsprechend den einschlägigen DIN-Vorschriften zu schützen.
Es sind ausschließlich zugelassen und gütegesicherte Materialien zu verwenden.
Auf Verlangen sind Zulassungsbescheinigungen und Prüfzeugnisse zu liefern.
2. Platten:
Als Trägerplatten sind nur 3-schichtige Spanplatten, mit vergüteter Oberfläche und für die entsprechende Baustoffklasse zugelassen, zu verwenden.
Ebenfalls müssen alle zur Verwendung kommenden Kleber, Leime, Dichtungsmittel und Lacke schadstofffrei sein.
3. Holz und Furnier:
Alle sichtbaren Massivholzteile und Furniere sind aus astfreiem, feinjährigen trockenem Holz herzustellen.
Farblich unterschiedliche Furniere bzw. Massivholzteile müssen egalisiert werden.
Sofern nicht anders beschrieben ist hier die Güte 1. Wahl zu verwenden. Splintholzanteile im sichtbaren Bereich sind nicht zulässig.
4. Oberfläche:
Massivholz- und Furnierteile sind mit PUR-Lack im Glanzgrad seidenmatt zu beschichten.
Plattenmaterialien sind farbig gemäß Angabe in den Zeichungen zu beschichten.
Die Lackierung ist im Spritzverfahren zu erstellen.
5. Lackaufbau:
Es wird eine geschlossenporige Lackierung gefordert. Feine Risse im Holz sind daher vor der Lackierung auszuspachteln.
Die verwendeten Lacke müssen folgende Prüfnormen erfüllen:* DIN 6886-1C (Beständigkeit gegen chemische Einwirkungen)* DIN 53 1260 (speichel- und schweißecht)* EN 71-3 (frei von Schwermetallen). Die entsprechenden Nachweise sind dem Auftraggeber vorzulegen.
6. Beschläge: (siehe auch "Bänder und Beschläge" unten)
Es dürfen nur Beschläge eingesetzt werden die nach Herstellerangabe objektgeeignet sind und für diesen Verwendungszweck geeignet sind.
Hierüber hat der Auftragnehmer unaufgefordert einen Nachweis zu erbringen.
Verschraubung der Beschläge, insbesondere von Bändern und Scharnieren, ist nur in Massivbauteile zulässig. Schubkastenauszugsschienen sind als Vollauszug mit Kugelkäfigführung und Selbsteinzug, werkzeuglos demontierbar auszuführen.
Topfbänder sind aus Ganzmetall, dreidimensional verstellbar, werkzeuglos demontierbar zu verwenden.
7. Wand- und Deckenverkleidungen
Bei Wand- und Deckenverkleidungen sind die Detailangaben insbesondere zu brandschutztechnischen Anforderungen zu beachten.
Unterkonstruktionen dürfen in keinem Fall an vorhandenen bauseitigen Lüftungskanälen oder sonstigen Installationen befestigt werden.
Metallunterkonstruktionen müssen allseitig gegen Korrosion (z.B. mit einer Rostschutzgrundierung) geschützt sein.
8. Allgemeine Konstruktion:
Die Elektrifizierung muss in der Gesamtkonstruktion entsprechend berücksichtigt sein. Es werden bauseitig die elektrischen Anschlusskabel zur Verfügung gestellt, die Verkabelung innerhalb des Möbels ist entsprechend mit auszuführen. Sämtliche beschriebene und dargestellte Beleuchtung ist mit anzubieten, diese sind anschlussfertig inkl. aller notwendigen Komponenten zu bewerten.
Die Revisionsmöglichkeit ist mit zu berücksichtigen.
Die notwendigen Fugen sind auf ein Minimum zu reduzieren.
Die Kanten von lackierten Flächen sind auf Gehrung auszuführen.
Die Kanten von Flächen mit Kunststoff sind entsprechend zu belegen.
Sämtliche Unterkonstruktion sind zur Montage der enstprechenden Wandleuchten bzw. anderer elektronischen Komponeten auszurichten.
Alle Wandverkleidungen bzw. Wandpaneele sind mit den dargestellten Rücksprüngen bzw. Vorsprüngen auszuführen.
Sämtliche Komponenten die TGA betreffend sind in die Ausführung zu integrieren (z.B. Lüftung, Elektro etc.)
Schränke:
Korpus:
alle Korpusflächen sind aus mind.19mm dicken Holzwerkstoffen oder gemäß Detailzeichnung, mit vergüteter Oberfläche, herzustellen.
Korpusfarbe (wenn nicht anders angegeben) entsprechend der jeweiligen Beschichtungen wie Fronten.
In den Korpusvorderkanten sind zur Anschlagdämpfung der Türen Einbohrpuffer, transparent anzubringen.
Rückwände werden eingenutet, sofern diese nicht sichtbar sind.
Bei Hochschränken (über 1500mm Korpushöhe) ist ein Fachboden als Konstruktionsboden mit Exzenterbeschlägen auszubilden.
Exzenterbeschläge für Korpusverbindungen, Zinkdruckguss mit Steg, vernickelt.
Alle Korpen sind i.d.R. mit 3-facher Lochreihenbohrung einzurichten, D = 5mm, Abstand 32mm.
Ausschnitte für Elektroinstallationen und Kabeldurchführungen sind zu berücksichtigen.
Die erforderlicher Unterkonstruktion zur standsicheren Montage ist mit einzukalkulieren.
Sämtliche Konstruktionselemente, Befestigungen und Verschraubungen sind nicht sichtbar auszuführen.
Für Korpusse, die als Unter- oder Hochschränke ausgeführt werden, ist grundsätzlich eine ausreichende Anzahl von Sockelverstellfüße vorzusehen und in die Einheitspreise einzukalkulieren.
Schraub- oder Befestigungslöcher sind mit Abdeckungen in Kopusfarbe zu verschließen.
Fronten und Türen:
Aus 19mm dicken 3-schichtige Holzwerkstoffen oder gemäß Detailzeichnung, mit vergüteter Oberfläche, herzustellen.
Farbe nach Wahl des Auftraggebers bzw. entsprechend der jeweiligen Beschichtungen.
Wenn nicht anders beschrieben sind alle Möbelfronten als Türen auszubilden
Offene Fugenbreite zwischen den Türen: max. 4mm.
Bei Türfolgen liegen die Fugen zwischen den Türen mittig vor der Korpuskante.
Wenn nicht anders beschrieben sind alle Türen mit Dämpfungsschließsystem auszubilden.
Bänder und Beschläge:
Es sind nur Türbänder/Beschläge von hochwertiger Qualität zu verwenden.
Scharniere: vernickelter Stahl mit Abdeckkappen, Aluminium gebürstet.
Öffnungswinkel mindestens 125°, dreidimensional verstellbar mit Dämpfungssystem, für sanftes und leises Schließen, aus Stahl und Kunststoff.
Aufklipstechnik mit integrierter Sicherheit,
Anzahl der Türbänder: bis Türhöhe 900mm: 2Stk.; bis 1600mm: 3Stk.; bis 2000mm: 4 Stk.
Die Verarbeitung erfolgt gemäß den einschlägigen Normen sowie gemäß den Herstellerrichtlinien.
Fachböden:
Sind bei einer Länge bis zu 600mm aus 19mm Holzwerkstoffen herzustellen,
Ab einer Länge ab 601mm sind diese aus 24mm dicken 3-schichtigen Holzwerkstoffen herzustellen.
Verstärkte Böden sind bei entsprechendem Hinweis in den Plänen oder nutzungsbedingter Notwendigkeit vorzusehen.
Farbe nach Wahl des Auftraggebers bzw. entsprechend der jeweiligen Beschichtungen, abrieb-, stoß- und kratzfest.
Sichtbare Kanten mit ABS-Kante, Farbe entspr. Beschichtung; unsichtbare Kanten: melaminharzbeschichtet
Fachböden vorgerichtet (eingefräst) für Bodenträger, Tragfähigkeit bis 60kg.
Fachbodenträger: Zinkdruckguß, vernickelt mit Zapfen gegen Rausrutschen gesichert; D = 5 mm.
Fachböden offener Fächer sind mit Oberflächen wie der Korpus auszuführen.
Fachböden frontbündig Korpus.
Möbelzylinder:
Sofern nicht anders angegeben sind diese in Messing, matt vernickelt, Durchmesser 29mm, mit Adapter, beidseitig je 6 Stiftzuhaltungen nach DIN18252, jeweils erstes Stiftpaar aus gehärtetem Stahl, Kernstifte aus verschleißfester Sonderbronze auszuführen.
Serienmäßiger Anbohrschutz durch Zuhaltstifte aus gehärtetem Stahl und mindestens einem Hartmetallstift im Zylindergehäuse bzw. Stahlkugeln im Federbereich.
Fest-drehbare Verbindung beider Zylinderkerne durch stabile Klaue, ballige Zylinderkerne mit verstärkter Schlüsselführung.
Schließbart aus bruchfestem, korrosionsbeständigem Neusilberschlüssel,
Schließbartstellung 30° umlegbar,
Stulpschraube M5,
Lieferung mit je 2 nichtrostenden Neusilberschlüsseln nach DIN17663 für zuvor beschriebene Schlösser
Rückwände:
Aus 8mm Spanplatten, melaminharzbeschichtet oder lackiert.
Rückseiten die als Sichtflächen gemäß Planung ersichtlich sind, erfolgen als flächenbündige Korpuswand.
Farbe nach Wahl des Auftraggebers bzw. entsprechend der jeweiligen Beschichtungen.
Bei offenen Regalen Beschichtung wie Korpus.
Rückwände in die Seiten eingenutet und zusätzlich verschraubt.
Bei freistehenden Schrankwänden: Rückwand 19mm Spanplatte, sichtbare Oberfläche und Kanten wie Fronten/Korpus.
Sichtbare Rückwände werden flächenbündig verblendet.
Blendenseiten:
Zusätzliche durchgehende Blendseite bei frei in den Raum stehenden Korpusseiten. Material und Kanten wie Front.
Blendseite endet auf Sockelhöhe, wenn nicht anders beschrieben.
Hinterkante an Wandunebenheiten angepasst.
Die Fugen an angrenzenden Bauteilen sind dauerelastisch auszubilden.
Unterkante zum Fußboden mit ABS-Kante Wischwasserfest ausführen.
Oberblenden:
Material und Kanten wie Front.
Notwendige Fugen in den Blenden sind fortlaufend zu den Fugen der Schrankfronten anzuordnen.
Als vertikales Abschlussbrett oberhalb der Oberböden, an Unebenheiten der Wand bzw. Decke angepasst.
Die Fugen an angrenzenden Bauteilen sind dauerelastisch auszubilden.
Offene Fugenbreite zu anderen Fronten und Türen: max. 4mm.
Die Blenden sind verdeckt zu befestigen.
Die Unterkonstruktion der Blenden ist in die Einheitspreise einzurechnen.
Passleisten:
Material und Oberfläche wie angrenzende Bauteile (Fronten, Blende, etc.)
flächenbündig zu übrigen Fronten bzw. Korpus.
Sichtbare Kanten konform den angrenzenten Bauteilen; unsichtbare Kanten: melaminharzbeschicht.
Die Fugen an angrenzenden Bauteilen sind dauerelastisch auszubilden.
Die Leisten sind verdeckt zu befestigen.
Die Unterkonstruktion der Leisten ist in die Einheitspreise einzurechnen.
Sockelblenden:
flächenbündiger oder zurückspringender Sockel, Rücksprung und Höhe gemäß Planung.
Aus 19mm Spanplatten, melaminharzbeschichtet oder Material wie Schrank.
Farbe nach Wahl des Auftraggebers bzw. entsprechend der jeweiligen Beschichtungen.
Sockelblenden sind an die Unebenheiten der anschließenden Bauteile so anzupassen, dass eine gleichmäßige durchgehende Abdichtungsfuge entsteht. Fuge dauerelastisch ausgebildet.
Unterkante zum Fußboden mit ABS-Kante Wischwasserfest ausführen. Einbau von Lüftungsgittern gemäß Detailplanung.
Die Blenden sind verdeckt zu befestigen.
Die Unterkonstruktion der Blenden ist in die Einheitspreise einzurechnen.

*Hinweis: Technische Vorbemerkungen Vorhangarbeiten*
Technische Vorbemerkungen Vorhangarbeiten

Allgemein:

Alle in den Positionen angegebenen Maße sind Fertigmaße (fertige Anlagenbreite*Anlagenhöhe),
den Bauplänen entnommen und müssen vom Auftragnehmer vor Ausführung eigenverantwortlich am Bau geprüft werden.
Dies muss ohne Aufforderung durch den Auftraggeber erfolgen.
Die erfolderlichen Zugaben (Faltenzugaben, Säume, Verschnitt) müssen vom Auftragnehmer gemäß
nachfolgend genannter Vorgaben zugerechnet und in den EP einkalkuliert werden.
Das Angebot muss sich auf die, in der Ausschreibung angegebenen Leitfabrikate
oder gleichwertig beziehen und den erforderten Materialien in Qualität,
m²-Gewicht, technischen Werten und Breite entsprechen.
Das Angebot beinhaltet das Nähen, Liefern und Anbringen von Vorhängen und die Montage von Systemen.
In den Einheitspreisen müssen alle Nebenleistungen wie Nählöhne, Nähgarn, Vorhangbänder und jegliches Zubehör,
sowie die Reinigung der Einsatzstellen und der Abtransport des Verpackungsmaterials inbegriffen sein.
Die angegeben Preise verstehen sich für fracht- und verpackungsfreie Lieferung frei Baustelle.
Sämtliche Vorhänge sind fachgerecht gegen Schäden und Verschmutzungwährend der Bauzeit und bis zur Endabnahme zu sichern.
Der Freilegeung der Montagen und Dekorationen für die Inbetriebnahme erfolgt ggf. zu einem gesonderten Termin.
Für den Abtransport des Verpackungsmaterials ist der Auftragnehmer eigenverantwortlich zuständig.

Näharbeiten:

Alle Vorhänge müssen einwandfrei genäht sein. Besonders ist darauf zu achten, dass keine Naht hochzieht.
Es müssen Markennähgarne aus 100 % Polyester verwendet werden.
Die Farbe des Nähgarns ist anzupassen.
Sämtliche Vorhänge sind vor dem Aufhängen zu bügeln.
Zubehör wie Schleuderstäbe, Haken, Gleiter, Laufrollen, Feststeller usw. sind in entsprechender Menge einzukalkulieren.
Qualität und Design der Systeme/Stoffe wurden durch Bemusterung um Vorfeld sorgfältit ausgewählt
und sind auf das Gestaltungskonzept des Objektes abgestimmt.
Der Auftragnehmer hat somit die Vorgaben einzuhalten.
Verarbeitungshinweis:
Die Konfektionierungen, inklusive Stoffzugabe, sind in den LV Positionen genannt.
Die Empfehlungen des Schienenherstellers zur Konfektionierung sind zudem zu berücksichtigen.
Maßangaben sind mittels Aufmaß zu überprüfen +/- 5 cm sind mit dem Einheitspreis abgegolten.

*Hinweis: Technische Vorbemerkungen Fliesenarbeiten*
Technische Vorbemerkungen Fliesenarbeiten

Es müssen alle allgemein anerkannten Regeln der Technik eingehalten werden.
Dazu zählen alle Normen, behördlichen Vorschriften, die einschlägigen technischen Vorschriften und Richtlinien von Herstellern, Verbänden und Innungen.
Es dürfen nur Bauprodukte verwendet werden, für die ein gültiger Verwendbarkeits- und Übereinstimmungsnachweis vorliegt, der der Anforderung des Vertragszieles entspricht. Die Verwendbarkeits- und Übereinstimmungsnachweise sind vom Auftragnehmer zur Freigabe bei der Objektüberwachung vorzulegen.

*Hinweis: Technische Vorbemerkungen Elektroarbeiten*
Technische Vorbemerkungen Elektroarbeiten

Geltungsbereich
Diese technischen Vorbemerkungen gelten für die Lieferung und Montage von dekorativen Pendelleuchten gem. Leistungsverzeichnis. Alle Leistungen sind in Verbindung mit den übrigen Teilen der Ausschreibungsunterlagen auszuführen.

Normen, Vorschriften und Regeln der Technik
Die Arbeiten sind nach den jeweils gültigen Gesetzen, Verordnungen, DIN-Normen, VDE-Bestimmungen sowie den anerkannten Regeln der Technik fachgerecht auszuführen (z. B. VDE-Vorschriften für Leuchten und Beleuchtung, Schutzart-Anforderungen, EMV).

Montage und Installation
Die Montage erfolgt gemäß den Planunterlagen und den Herstellerangaben.
Befestigungsmittel und Halterungen sind für tragfähige Deckenbefestigung zu verwenden.
Leitungsanschlüsse und Verdrahtung nach VDE-Richtlinien auszuführen.
Maße und Koordinaten der Befestigungspunkte sind vor Ort zu prüfen.

Motorisierte Vorhanganlagen einschließlich der zugehörigen Schnittstellen sind positionsbezogen beschrieben.

Abstimmung
Die Arbeiten sind mit dem  Elektrofachgewerk der Baustelle abzustimmen.

Abnahme und Prüfung
Sicht- und Funktionsprüfung nach Montage.
Messergebnisse für elektrische Sicherheit und Schutzmaßnahmen.
Übergabe aller Unterlagen an den Auftraggeber

### Bereich 03 Allgemeine Vorarbeiten

#### Abschnitt 03.01 Baustelleneinrichtung

**03.01.001 Baustelleneinrichtung**
Einrichten, Vorhalten und Räumen der Baustelle für sämtliche Leistungen des Auftragnehmers gemäß nachfolgender Leistungsbeschreibung.

Die Baustelleneinrichtung umfasst alle Leistungen, einschl. Betriebs- und Hilfsmittel, für die Ausführung der im LV aufgeführten Leistungen, so das eine funktionsgerechte und technisch einwandfreie Durchführung der Leistungen sowie eine termingerechte, fach- und sachgemäße Ausführung gewährleistet ist.

Zur Baustelleneinrichtung gehören alle zur Durchführung der Leistungen erforderlichen
Geräte, Hebezeuge, Maschinen, Transportmittel, Absperrungen und Abdeckungen an allen
absturzgefährdeten Stellen, Schutz- und Sicherungsmaßnahmen etc.

Erforderliche Hilfsmittel wie z.B. Rollgerüste zur Herstellung der fachgerechten Leistung unter
Berücksichtigung der UVV sind in der BE zu berücksichtigen.

Der Auftragnehmer trägt allein die Verantwortung für die Durchführung der Sicherheitsmaßnahmen an der Baustelle und für das Einhalten der Unfallverhütungsvorschriften einschl. der Durchführung, Vorhaltung und Wiederentfernung der erforderlichen Sicherheitsvorkehrungen zum Schutz der Anlagen, des Personals und Dritter entsprechend der Unfallverhütungsvorschriften, ferner die Kosten für alle Untersuchungen und Prüfungen, die nach den zutreffenden Normen und Vorschriften wie DIN, VDE usw. erforderlich sind.
Menge: 1,000 psch

**03.01.002 Schutz Bodenbelag - Selbstklebendes Abdeckvlies**
Fertige Bodenbeläge schützen bis zur Übergabe der Räume an den Auftraggeber,
incl. rückstandlos beseitigen und entsorgen,
Ausführung nur nach Anordnung durch den Auftraggeber.
Es handelt sich um eine Bedarfsposition.
Nach Absprache ob die Schutzmaßnahmen angewandt werden und in welchem Umfang.

Schutzmaßnahme: Selbstklebendes Abdeckvlies, wasserabweisend.
Menge: 3000,000 m2

**03.01.003 Schutz Bodenbelag - Filzpappe + Hartfaserplatte**
Fertige Bodenbeläge schützen bis zur Übergabe der Räume an den Auftraggeber,
incl. rückstandlos beseitigen und entsorgen,
Ausführung nur nach Anordnung durch den Auftraggeber.
Es handelt sich um eine Bedarfsposition.
Nach Absprache ob die Schutzmaßnahmen angewandt werden und in welchem Umfang.

Schutzmaßnahme: Filzpappe + Hartfaserplatte, Stärke 4-5mm
Menge: 300,000 m2

**03.01.004 Fahrstuhlportal Auskleidung**
Aufzugsportale mit einer selbsttragenden Konstruktion aus OSB-Platten o.ä. schützen. Erforderliche Öffnungen sind herzustellen.
Nach Fertigstellung der Baumaßnahme ist die Verkleidung vollständig abzubauen und zu entsorgen.
Menge: 10,000 Stk

**03.01.005 Fahrstuhlkabinen Auskleidung**
Auskleidung von Wänden und Boden der Fahrstuhlkabine
mittels Spanplatten d=12mm, inkl. dem Herstellen von
Öffnungen für die Taster und der späteren Demontage und
Entsorgung der Schutzmaßnahme.

Maße:
ca. 2.100 x 1.400 x 2.300 mm (BxTxH)
Menge: 2,000 Stk

### Bereich 04 EG Lobby

#### Abschnitt 04.01 TS 400 Empfang

**04.01.001 TS 400 - Empfangstresen**
gem. Planung b-k-i:
TS 400

Beschreibung:
Empfangstresen in ungleicher U Form
mit 2 Arbeitsplätzen, erhöhter Schürze, inklusive Pflanzkasten, Beleuchtung und Stauraum.

Maße:
Tresen gesamt:
ca. 4.700 x 3.600 x 1.100 mm (L x T x H)

Material / Farbe / Ausführung:
- dekoratives strukturiertres  Plattenmaterial:
Anwendung an Schürze (H110cm) und in Teilen an Tresen (H 75cm)
Leitfabrikate:
Hersteller: Polygood
Produkt: Salmon Terra PS2121,
Plattenformate: 2800x1400mm
Plattenstärke 12mm oder 19mm, nach Erfordernis, Satin-Finish
Kanten gem Zeichnung gerundet.
nicht sichtbar, Holzwerkstoffplattenmaterial als Unterkonstruktion - Achtung das Material ist transluzent!

- homogenes Dekor: Sockelblende, Arbeitsbereich, Fronten Stauraum
Dekor HPL (horizontal) Melamin (vertikal),
Hersteller: Fundermax
Produkt: Melamin 0661 FH Terracotta
Holzwerkstoff 19 und 30mm

- nicht sichtbare Korpusteile, Holzwerkstoffplatte, 19mm, Melamin, weiß

LED Stripes:
1x eingelassen in Unterseite Schürze außen,
1x eingelassen in Rücksprung Arbeitsbereich
indirekt 3000K, dimmbar steckerfertig, Schaltung über Schalter an Tresen
ggf. muss getestet werden, wie die Beleuchtung wirkt.

Arbeits- / Leseleuchten:
Tischleuchte:
Leitprodukt
Hersteller: Lumina oder gleichwertig
Produkt: Flo Grommet, 3000K,
Auschnitt für Anschluss in Arbeitsplatte, Schaltung direkt an Leuchte
oder gleichwertig

Logo hinterleuchtet:
Barmer Logo eingraviert in Polygood Material.
Vollflächig hinterleuchtet durch dünne schicht transzluzentes Polygood.
300K, dimmbar, Schaltung über Schalter an Tresen.
ggf. muss getestet werden, wie die Beleuchtung wirkt.

Pflanzkasten:
Eingelassen in Tresen, Metallwanne, pulverbeschichtet RAL 7021 schwarzgrau
(Bepflanzung über Fremdgewerk)
ca. 2.000 x 560 x 268 mm (LxTxH)

Stauraum:
1x U-Schrank, B1000mm, H ca. 700mm. 2x Schiebetür, 1x E-Boden,
ggf. Position für Drucker, ELT Anschlussführung über Bodentank bedenken.
4x U-Schrank, B: 600mm; H ca. 700mm, 1x Schiebetür mit 1x E-Boden, 1x Vollauszug (eingekürzt)

ELT Schnittstelle:
4x Schukosteckdose Arbeitsbereich, Kabelführung unterseitig Arbeitsplatte,
Anschlussmöglichkeiten an zwei Bodentanks
1x Ausschnitt und Montage Wago Panel - Gerät wird bauseits gestellt, Anschluss Elektro Fachgewerk bauseits
Ausschnitte / Montage: Barrierefreier Notruf und Türsprechanlage
ELT Anschlüsse in Abstimmung mit dem Elektrofachgewerk
Menge: 1,000 psch

**04.01.002 TS 400 - Empfang Deckenbeleuchtung**
gem. Planung b-k-i:
TS 400

Beschreibung:
Dekorative skulpturale Beleuchtung oberhalb des Tresens

Maße:
ca. 4.200 x 2.050 x 900 mm (B x T x H)
ca 40cm Abstand zwischen OK Beleuchtung und UK Heizkühldeckensegel

Produkt/ Material / Farbe / Ausführung:
Leitfabrikat:
Hersteller: Artemide
Produkt: La Linea Ø25mm
oder gleichwertig

Abgependelt von Rohdecke mit produktgeeigneten Abhängern/ Seilen oder gleichwertig

Der Hersteller weist darauf hin, dass für die Leuchte keine Werk-und
Montageplanung erstellt werden kann. Die Leuchte wird aussschließlich vort
Ort "ausgerichtet". Das geplante Lochgrid in dem Heiz-Kühlsegel ermöglicht die notwendige Flexibilät
bei der Montage vor Ort. Die Angaben zur Leuchtengeometrie im Deckenspiegel und in der Ansicht sind Vorschläge, die vor Ort bei der Montage zu prüfen sind!

ELT TGA  Schnittstelle:
24 Lochungen im Heizkühl-Segel zwecks Durchführung Montageseile
23x (Ø3mm) und 1 (Ø 25mm) erforderlich zwecks Durchführung Stromeinspeisung
Größe in Absprache mit Hersteller und TGA Planung prüfen.

Die Herstellung der Durchführungen (Bohrungen) im Heiz-Kühlsegel erfolgt durch den Auftragnehmer Deckensegel.

Die Anordnung der Bohrungen erfolgt gemäß Planung der Innenarchitektur, ist jedoch vor Ausführung in Abstimmung mit TGA-Planung und Auftragnehmer Deckensegel hinsichtlich Lage der Heiz-/Kühlregister (Mäander) zu prüfen und freizugeben.
Ein abgestimmter Ausführungsprozess zwischen Innenausbau, TGA und Deckensegel ist sicherzustellen.
Die Montage der Abhängungen hat vor Montage der Heiz-Kühldecke zu erfolgen.
Die Abhängungen sind durch das Heiz-Kühlsegel zu führen; eine Befestigung am Segel selbst ist nicht zulässig.

Stromauslass, oberhalb HK Segel, Führung über Affenschaukel zu lotgerechtem Anschlusspunkt.
Steuerung der Leuchte über Gebäudeautomation. Programmierung nicht in Leistung enthalten.
Menge: 1,000 psch

**04.01.003 TS 400 - Empfang Rückwand Bekleidung**
gem. Planung b-k-i:
TS 400

Beschreibung:
Dekorative, akustisch wirksame Wandbekleidung im Rückbereich des Empfangstresen

Maße:
5.100 x 3.600 mm (B x H)

Material / Farbe / Ausführung:
Leitfabrikat:
Hersteller: Baux
Produkt: Pulp Panel Origami Sense
Farbe: Pulp Natural Wheat

Produktmaße: B 1000mm, H 500mm, Stärke 20mm

1cm Schattenfuge zu Sockelleiste - Höhe Sockelleiste 7cm
Menge: 1,000 Psch

#### Abschnitt 04.02 TS 401 Sitzmöbel

**04.02.001 TS 401 - Sitzmöbel rund**
gem. Planung b-k-i:
TS 401

Beschreibung:
Sitzmöbel, rund inklusive Pflanzkasten

Maße:
Ø 2.000mm, H 1.020mm / 450mm

Material / Farbe / Ausführung:
- Vertikale Flächen und Aufkantung bei Pflanzkasten:
Holz Furnier Eiche, klar matt lackiert weiß pigmentiert, echtholzeffekt,
Holzwerkstoff 19mm, o. nach statisch erforderl. Stärke

Leitfabrikate:
- Sockel:
HPL Dekor, Hersteller: Pfleiderer
Produkt: Anthrazit U12215 SD
Holzwerkstoff 19mm

- Sitz - und Rückenpolster:
Material: Kunstleder, Vinylbeschiteter Stoff,
Hersteller: Vescom
Produkt: Furka Plus 7064.31

Sitzpolster Höhe 100mm, Rückepolster Stärke 50mm
Polsterschaumstoff, inkl. Trägerplatte., demontierbar ausgeführt.

- Planzkasten
Metallwanne, pulverbeschichtet RAL 7021 schwarzgrau
(Bepflanzung über Fremdgewerk)
Menge: 1,000 Stk

**04.02.002 TS 401 - Sitzmöbel 4m**
gem. Planung b-k-i:
TS 401

Beschreibung:
längliches Sitzmöbel, inklusive Pflanzkasten und Tisch

Maße:
4.000 x 1.250 x 1.020mm / 450mm (BxTxH)

Material / Farbe / Ausführung:
- Vertikale Flächen und Aufkantung bei Pflanzkasten:
Holz Furnier Eiche, klar matt lackiert weiß pigmentiert, echtholzeffekt,
Holzwerkstoff 19mm, o. nach statisch erforderl. Stärke

Leitfabrikate:
- Sockel:
HPL Dekor, Hersteller: Pfleiderer
Produkt: Anthrazit U12215 SD
Holzwerkstoff 19mm

- Sitz - und Rückenpolster:
Material: Kunstleder, Vinylbeschiteter Stoff,
Hersteller: Vescom
Produkt: Furka Plus 7064.31
Sitzpolster Höhe 100mm, Rückepolster Stärke 50mm
Polsterschaumstoff, inkl. Trägerplatte., demontierbar ausgeführt.

- Planzkasten:
Metallwanne, pulverbeschichtet RAL 7021 schwarzgrau
(Bepflanzung über Fremdgewerk)

- Tisch:
Gestell: Metall, 8mm Stärke, Fest vebunden mit Sitzbank, Pulverbeschichtet, RAL 7021 schwarzgrau.
inklusive Anschraubplatte.
Tischplatte: 350x500mm (BxT), Stärke: 20mm,
Leitfabrikat:
HPL Dekor, Hersteller: Pfleiderer
Produkt: Anthrazit U12215 SD
Holzwerkstoff 19mm, inklusive Kantenumleimer in gleichem Dekor.
Menge: 1,000 Stk

**04.02.003 TS 401 - Sitzmöbel 3m**
gem. Planung b-k-i:
TS 401

Beschreibung:
längliches Sitzmöbel, inklusive Planzkasten und Tisch

Maße:
3.000 x 1.250 x 1.020mm / 450mm (BxTxH)

Material / Farbe / Ausführung:
gem. Pos. zuvor
Menge: 1,000 Stk

**04.02.004 TS 401 - Sitzmöbel 2m**
gem. Planung b-k-i:
TS 401

Beschreibung:
längliches Sitzmöbel, inklusive Pflanzkasten

Maße:
2.000 x 1.250 x 1.020mm / 450mm (BxTxH)

Material / Farbe / Ausführung:
gem. Pos. zuvor
jedoch ohne Tisch
Menge: 1,000 Stk

#### Abschnitt 04.03 TS 402 Pflanztrenner

**04.03.001 TS 402 - Pflanztrenner raumhoch**
gem. Planung b-k-i:
TS 402

Beschreibung:
Raumhohe halbrunde Metall-Pflanztrenner für Begrünung

Maße:
1.450 x 507 x 3.000mm  (BxTxH)

Material / Farbe / Ausführung:
- Alle Metallelemente: pulverbeschichtet RAL 9010, Reinweiß
- Vierkantstahlrohre:  28x28mm, verschweißt, verschliffen
- Streckmetall: Stahl, Masche: Raute 43x13x2,5 mm DIN 791
Materialdicke: 1,50 mm, Gesamtdicke: ca. 4,60 mm,
- 2x Metallböden fest, ca. 2mm, verschweißt, verschliffen bei Verbindung Vierkantstahlrohr
- 1x Metall Einlegeboden unten, ca 2mm
- 1x Metallblende, fest, umlaufend, an Rundung mit Auflegepunkten für Einlegeboden
- 3x Möbelfüße, klein für Höhenjustierung
- Bodenbefestigung über Anschweißlaschen, Bohrtiefen in Abstimmung mit Generalplaner und Bauleitung
- Deckenbefestigung, oberhalb der Vierkantrohre, unauffällig, Farbton RAL Reinweiß,  Ausführung freigestellt, Abstimmung in Werk und Montageplanug, Verstärkungen in Decke vorhanden

Begrünung:
Über Fremdgewerk
Menge: 10,000 Stk

**04.03.002 TS 402 - Raumtrenner halbhoch**
gem. Planung b-k-i:
TS 402

Beschreibung:
halbhohehalbrunde Metall-Pflanztrenner für Begrünung

Maße:
1.450 x 507 x 3.000mm  (BxTxH)

Material / Farbe / Ausführung:
- Alle Metallelemente: pulverbeschichtet RAL 9010, Reinweiß
- Vierkantstahlrohre:  28x28mm, verschweißt, verschliffen
- Streckmetall: Stahl, Masche: Raute 43x13x2,5 mm DIN 791
Materialdicke: 1,50 mm, Gesamtdicke: ca. 4,60 mm,
- 2x Metallböden fest, ca. 2mm, verschweißt, verschliffen bei Verbindung Vierkantstahlrohr
- 1x Metallblende, fest, umlaufend, an Rundung mit Auflegepunkten für Einlegeboden
- 3x Möbelfüße, klein für Höhenjustierung
- Beschwerung im Sockelbereich - nicht sichtbargegen Umkippen, Ausführung freigstellt

Begrünung:
Über Fremdgewerk
Menge: 2,000 Stk

### Bereich 05 EG Veranstaltungsraum

#### Abschnitt 05.01 TS 420 - Großer Raum

**05.01.001 TS 420 - Podest**
gem. Planung b-k-i:
TS 420

Beschreibung:
Festes Bühnenpodest, inklusive abgerundeter Ecke, zwei Treppenaufgängen und Bodentanks
An allen Sieten bekleidet mit Holzparkett

Maße:
ca. 7.250 x 3.420 x 450 mm (L x T x H), ohne Treppenstufen
ca. 24 m2, ohne Treppenstufen

Material / Farbe / Ausführung:
Leitfabrikat:
Bütec Standard
- Nutzlast: 750 kg/m² ruhende Flächenlast
* Sicherheitsfaktor: 1,7; max. Punktlasten müssen statisch separat ermittelt werden
- Unterkonstruktion:
Podest - Alumiumiunrahmen:
- Abmessungen: 50 x 50 cm - 200 x 100 cm Aluminiumrahmen
- Rahmenhöhe: ca. 90 mm
- Rahmenprofil: natur
- Beinaufnahme: vier Zinkdruckgussecken mit materialschonenden Andruckwinkeln
- Eindeckungen: 22 mm Buche-Tischlerplatte
- Eigengewicht: ca. 15 kg ohne Eindeckung (2 x 1 m)
oder gleichwertig

Stufen- Unterkonstruktion:
- Stahl-Sonderkonstruktion

- Oberboden:
- Holzboden, Podest und Stufen  (Tritt- und Setzstufen)
Leitfabrikat:
- Parkett Dietrich, Eiche Black - Finish oder gleichwertig, gem. Muster
- handgehobelt, geschroppt und schwarz gekälkt
- Stärke 15mm
oder gleichwertig

- Blenden:
- Podestverkleidung und Stirnseiten der Stufen
- Trägerplatte freigestellt, sichbar Holzparkett gemäß Oberboden, Montage an
Kompaktecke

Bauteile:
Unterkonstruktion Bühnenpodeste / -elemente
(Nicht sichtbar nach Endmontage):
9 Stk.  2 x 1 m
1 Stk bis (2x1m) -  mit konvexer Kante - Radius 125cm
3 Stk. 2 x 0,42m
1 Stk. 1x 1,42m
1 Stk 0,25 x 1,42m
1 Stk. 0,25 x 1,4m - mit konvexer Kante - Radius 125cm

Stufen:
Seite: 2x  2m x 0,33m
Front: 2x 1,5m x 0,33m (inklusive Säulenausschnitt)

Zubehör:
Inklusive  notwendigem Zubehör, wie zum Beispiel:
- Kompaktecken: stabile Rahmenecken mit Gewinden für Normschrauben zur
schnellen und stabilen Befestigung von Geländern, Verkleidungen,Blenden oder anderem Equipment.
- Untergurt für o.g. Podest, inkl. Befestigungswinkel
- Verbindungsklammer Kunststoff, komplett, mit innenliegendem M8 Gewinde
für den festen Verbund der Fläche durch zusätzliche Verbindung der
Podeste, einschl. Schraube.
- Teleskopbeine 40 - ca. 60 cm
aus Aluminium quadratisch: oben 55 mm / unten 50 mm, stufenlos höhenverstellbar um Bodenunebenheiten ausgleichen zu können,inkl. rutschhemmendem grauem Gummifuß.

ELT Schnittstelle:
Bodentanks, flächenbündig, inkl. Bedeckung durch Oberboden,
Anschlüsse bestehen in Bodentanks unter dem Podest - Verlängerungen ins Podest notwendig
Leitfabrikat: Bütec Geräteeinsätze, Größe gem. Erfordernis, oder gleichwertig

5 Bodentanks:
jeweils:
1x Dopeldose RJ45 Technikrack
1x Doppeldose Technikraum
2x 230V Schuko

zusätzlich punktuell in 3 Bodentanks
(Kalkulationsgrundlage - Abstimmung in der Werk- und Montageplanung)
HDMI zum Technikrack
5 Pol DIN zum Technikrack (Bosch Sprechanlage)
Menge: 1,000 Psch

**05.01.002 TS 420 - Wandbekleidung**
gem. Planung b-k-i:
TS 420

Beschreibung:
Wandbekleidung aus MDF Lamellen mit frontseitigem Furnier in Abstand auf Akustikfilzfilz befestigt.
Unterkonstruktion Vierkanthölzer und akustisch wirksame Steinwolle.

Maße:
ca. 9.145 x 4.950 x 73 mm (L x H x T)
ca. 45m2

Material / Farbe / Ausführung:
Akustikpaneele
Leitfabrikat:
- Hersteller: Wood Upp, Produkt: Akupaneel,
- Eiche rustikal geräuchert (Filz Schwarz, MDF Schwarz)
- Holz Stärke: 13mm, Breite 27mm
- Filz Stärke 10mm, Breite 13mm
- Verschraubt mit Unterkosntruktion, Schwarze Trockenbauschrauben, ca. 30 mm
oder gleichwertig
Material- und Oberflächenausführung entsprechend Leitfabrik, andere Ausführung nicht zulässig.

Unterkonstruktion
- Vierkanthölzer 48 x48 mm, horizontal
- Abstand zwischen den Vierkanthölzern max.40 cm
- Befüllung Lattenzwischenraum mit Steinwolle 40mm

Sockelleiste
- Dekor, HPL, RAL 7021,  Struktur sandperlig
- Holzwerkstoff 19mm

ELT Schnittstelle:
Inlusive Aussparungen und Asbtimmungen zu Kabeldurchlässen für Anschluss von technischem Zubehör
- Bildgebende Fläche
- 2 x Lautsprecher
- Vikomodul
Menge: 1,000 Psch

#### Abschnitt 05.02 TS 421 - Kleiner Raum

**05.02.001 TS 421 - Podest**
gem. Planung b-k-i:
TS 421

Beschreibung:
flexibles, halbrundes Bühnenpodest mit Holzoberboden und seitlicher fester Verkleidung

Maße:
ca. 4.000 x 2.500 x 200 mm (L x T x H)
ca. 8,3m2

Material / Farbe / Ausführung:
Leitfabrikat:
Bütec Standard
- Nutzlast: 750 kg/m² ruhende Flächenlast
* Sicherheitsfaktor: 1,7; max. Punktlasten müssen statisch separat ermittelt werden
- Unterkonstruktion:
Podest - Alumiumiunrahmen:
- Abmessungen: 50 x 50 cm - 200 x 100 cm Aluminiumrahmen
- Rahmenhöhe: ca. 90 mm
- Rahmenprofil "25mm Standard-Plus": natur
- Beinaufnahme: vier Zinkdruckgussecken mit materialschonenden Andruckwinkeln
- Eindeckungen: 22 mm Buche-Tischlerplatte
- Eigengewicht: ca. 15 kg ohne Eindeckung (2 x 1 m)
oder gleichwertig

- Oberboden:
- Holzboden
Leitfabrikat:
- Studiopark, Eiche Crema 46 oder gleichwertig, gemäß Muster
- gebürstest, gefast, 9,5mm
oder gleichwertig

- Blenden:
- Podestverkleidung Höhe 18cm, 2cm Schattenfuge für Anheben der Elemente
- Trägerplatte freigestellt, sichbar Holzparket gemäß Oberboden, Montage an Kompaktecke,
- ggf. weitere Verstärkungen für dauerhafte Verbinung auch bei Transport.

Bauteile:
4 Stk. bis 2x1m, mit konvexer Kante
2 Stk. 2m x 0,5m

Zubehör:
Inklusive jeglichem notwendigem Zubehör, wie zum Beispiel:
- Kompaktecken: stabile Rahmenecken mit Gewinden für Normschrauben zur
schnellen und stabilen Befestigung von Geländern, Verkleidungen,Blenden oder anderem Equipment.
- Untergurt für o.g. Podest, inkl. Befestigungswinkel
- Verbindungsklammer Kunststoff, komplett, mit innenliegendem M8 Gewinde
für den festen Verbund der Fläche durch zusätzliche Verbindung der
Podeste, einschl. Schraube.
- Steckbeine für Bühnenhöhe 20 cm, aus Aluminium 50 x 50 mm
mit eingesteckten PVC-Fußkappen zur Lastverteilung

ELT Schnittstelle:
Bodentank, flächenbündig, inkl. Bedeckung durch Oberboden,
Anschlüsse bestehen in Bodentank unter dem Podest - Verlängerungen ins Podest notwendig
Leitfabrikat: Bütec Geräteeinsätze, Größe gem. Erfordernis, oder gleichwertig
1 Bodentank:
1x Dopeldose RJ45 Technikrack
1x Doppeldose Technikraum
2x 230V Schuko
1x HDMI zum Technikrack
1x 5 Pol DIN zum Technikrack (Bosch Sprechanlage)
Menge: 1,000 Psch

**05.02.002 TS 421 - Wandbekleidung**
gem. Planung b-k-i:
TS 421

Beschreibung:
Wandbekleidung aus MDF Lamellen mit frontseitigem Furnier in Abstand auf Akustikfilzfilz befestigt.
Horizontale und Vertikale Felder im Wechsel.
Unterkonstruktion Vierkanthölzer und akustisch wirksame Steinwolle.

Maße:
ca. 9.145 x 4.950 x 73 mm (L x H x T)
ca. 45 m2

Material / Farbe / Ausführung:
Akustikpaneele
Leitfabrikat:
- Hersteller: Wood Upp, Produkt: Akupaneel,
- Farbe Eiche Klassisch (Filz Schwarz, MDF Schwarz), ggf leicht geweißt
- Holz Stärke: 13mm, Breite 27mm
- Filz Stärke 10mm, Breite 13mm
- Verschraubt mit Unterkonstruktion, Schwarze Trockenbauschrauben, ca. 30 mm
oder gleichwertig
Material- und Oberflächenausführung entsprechend Leitfabrik, andere Ausführung nicht zulässig.

Unterkonstruktion
- Vierkanthölzer 48x48mm, Ausrichtung gem Erfordernis, siehe wechselnde Ausrichtung der Lamellen
- Abstand zwischen den Vierkanthölzern max.40 cm
- Befüllung Lattenzwischenraum mit Steinwolle 40mm

Sockelleiste
- Dekor, HPL, RAL 7021,  Struktur sandperlig
- Holzwerkstoff 19mm

ELT Schnittstelle:
Inlusive Aussparungen und Asbtimmungen zu Kabeldurchlässen für Anschluss von technischem Zubehör
- Monitor
- 2 x Lautsprecher
- Vikomodul
Menge: 1,000 Psch

#### Abschnitt 05.03 TS 422 - Vorhang

**05.03.001 TS 422 - Vorhang**
gem. Planung b-k-i
TS 422

Beschreibung:
Store Vorhang in Wave Konfektionierung für motorisierte Schienen gemäß Position03.03.20

Maße:
Systembreiten / Behangbreiten:
1 Stück - 342 cm / 2x 364cm
4 Stück - 474cm / 2x 508cm
1 Stück - 366 cm / 2x 396cm

Systemhöhe:  502.5cm
Behanghöhe: 500,2cm

Material / Farbe / Ausführung:
Leitfabrikat
Stoff: Vescom Nias, 8086.06
Konfektionsart: Wave Waveausführung: 8/7
verdecktes Band: Ja
Stoffverarbeitung: In Bahnen
Bodensaum: 10 cm
Paketseiten: 2-teilig rechts & links
Seitensaum: 2,0 cm
Menge: 1,000 Psch

**05.03.002 TS 422 - Schiene und Motor**
gem. Planung b-k-i
TS 422

Beschreibung:
Schiene inklusive Motor und Elektrozug-System

Maße:
Systembreiten:
1 Stück - 342 cm
4 Stück - 474cm
1 Stück - 366 cm

Material / Farbe / Ausführung:
Leitfabrikat
Silent Gliss Elektrozug-System SG 5600
Profilfarbe: weiss
Systemausführung: Gerade
Gleiter-/Rollertyp: Wave Roller
Montageart: Nutmontage mit Profil SG 10862 weiss
Anzahl Gleiter: nach Erfordernis
Motor: SG 9060
Paketseiten: 2-teilig links und rechts
Waveausführung:  8/7 Standard
Verdecken des Motors mit Vorhang Stoff
oder gleichwertig

Elektroschnittstelle:
Die Lieferung und Montage des Vorhangsystems einschließlich Motor erfolgt durch das Gewerk Vorhangarbeiten.

Einzige Leistung des Elektrogewerks ist die Bereitstellung eines Stromkabels (230 V) mit ausreichender Überlänge an der Decke über die Kabeltrasse.

Die elektrische Verkabelung, der Anschluss der Motoren (230 V) sowie die Inbetriebnahme sind Bestandteil der Vorhangarbeiten und durch den Auftragnehmer auszuführen.
Die Ansteuerung der Vorhanganlagen einschließlich aller erforderlichen Steuerleitungen, Schnittstellen und Programmierungen ist Bestandteil der Vorhangarbeiten.
Eine Schnittstelle zur Brandmeldeanlage (BMA) ist nicht Bestandteil der Leistung.Die Vorhanganlagen sind so auszubilden, dass sie im Falle eines Stromausfalls manuell geöffnet werden können oder über eine integrierte Notstrom-/Pufferlösung im Motorsystem verfügen.
Der Auftragnehmer hat die erforderlichen Anschlussdaten (Leistung, Anschlussart, Steuerung) rechtzeitig zur Verfügung zu stellen und die Ausführung mit den beteiligten Gewerken abzustimmen.
Menge: 1,000 Psch

### Bereich 06 Marktplätze

#### Abschnitt 06.01 TS 410 - Marktplatz Panty - EG BA

**06.01.001 Pantry**
gem. Planung b-k-i:
TS 410

Beschreibung:
Küchenzeile / Pantry blau

Maße:
ca 4.5200 x 650mm x 2100mm (BxTxH)

Bauteile:
Unterschränke:
1x U-Schrank, B=600mm, 4x Vollauszüge, Stauraum, Verkürzt für Anschluss Kaffeevollautomat, 2x Besteckeinsatz
1x U-Schrank, B=600mm, Drehtür für Spüle und Wasserspender- Zubehör
1x U-Schrank, B=600mm, Drehtür, Stauraum, 2x E-Boden
1x U-Schrank, B=600mm, Front für Spülmaschine

Hochschränke:
1x Hochschrank, 1x Drehtür Einbaukühlschrank Nischenhöhe gem Kühlschrank, 1x Blende
1x Hochschrank, 2x Drehtür, Stauraum, 2x E- Boden, 2x Nische für 2 Einbaumikrowellen

Oberschränke:
2x Oberschrank, B=600mm, H= 600mm, 1x E- Boden

Blenden:
1x Sockelblende
1x Blende, B 710mm
2x Seitenpassleisten
1x Seitenblende Hochschrank Kühlschrank
1x Seitenblende Oberschränke, Unterseite Oberschränke in Dekor gem. Fronten

Arbeitsplatte:
siehe eigene Position

Spüle:
Leitfabrikat
Hersteller: Blanco. Product: Andano 450U
Unterbauspülbecken, Edelstahl
ohne Ablaufautomatik
oder gleichwertig.
Material- und Oberflächenausführung entsprechend Leitfabrik, andere Ausführung nicht zulässig.

Armatur:
Leitfabrikat
Hersteller: Franke
Produkt: Eos Neo U Festauslauf | 115.0529.202, Edelstahl
oder gleichwertig.
Material- und Oberflächenausführung entsprechend Leitfabrik, andere Ausführung nicht zulässig.

Material / Farbe / Ausführung:
- Nicht sichtbare Korpusteile: Holzwerkstoff, 19mm,
Melamin, weiß, nach Bemusterung
- Fronten / Blenden / Unterseite Oberschränke:
Holzwerkstoffplatte 19mm und Sichtseiten Holzwerkstoffplatte 25mm
Leitfabrikate
Hersteller:
- Dekor: Fundermax, Dekor Melamin Produkt: Eisblau 0706 FH
- Griffe Häfele Kantengriff aus Edelstahl B=200mm
Art.-Nr. 115.98.004, pulverbeschichtet NCS-Code: S 2010-B - Kontrolle durch Bemusterung
oder gleichwertig
Material- und Oberflächenausführung entsprechend Leitfabrik, andere Ausführung nicht zulässig.
- Oberschränke: push to open
- Sockel, 19mm Holzwerkstoff, Dekor Farbton wie Fronten jedoch HPL, spritzwassergeschützt
- Besteckeinsätze weiß

- LED Lichtband, eingelassen in unterseite Oberschränke, 2700K warmweiß, steckerfertig,
Anschluss an geschaltete Steckdose, Schaltung über vorhandenen Taster.
- Belüftung Kühlschrank Gitter so klein wie möglich, in Weiß

Bauseits:
- Kaffeevollautomat: Produkt gem. Angabe Auftraggeber
- Wasserspender : Brita Top pro

Bemerkungen:
Anschluss Kaffeevollautomat und Wasserspender nicht enthalten, jedoch Abstimmung mit zuständigen Fachfirmen (Angabe erfolgt durch den Auftraggeber) bzgl. der Schnittstellen - Anschlussfähigkeit, Zugänglichkeit (auch Zubehör untertisch) und Ausschnitte in der Arbeitsplatte.

Achtung: Kaffevollautomat ggf. mit Zu- und Abwasserleitung, Wasserspender mit Wasserzuleitung
Leitungsführung ist auf Kollision mit geplanten Auszügen zu prüfen, ggf. in Bereichen eingekürzte Schubladen
Menge: 1,000 Psch

**06.01.002 Arbeitsplatte**
gem. Planung b-k-i:
TS 410

Beschreibung:
Arbeitsplatte

Maße:
ca. 3.250 x 650 x 20mm (BxTxH)

Material / Farbe / Ausführung:
Leitfabrikat
- Hersteller: Cosentino
Produkt: Silestone,  Blanco Maple 20mm, Quarzsteinkomposit
- Kantenausbildung: Gefast 1-2mm
- inkl. Bohrungen / Ausschnitte für Spülbecken, Armatur,  Leitungen für Kaffeevollautomat und Wasserspender
- Silikonfarbe für Abdichtung: PCI25 Weiß
Menge: 1,000 Stk

**06.01.003 Technische Geräte**
Geräte:
Leitfabrikate
- 1x Einbaukühlschrank: Bosch KIR81VFE0
- 2x Mikrowelle: iQ700 Einbau-Mikrowelle mit Grill Schwarz, Edelstahl, BE732L1B1
- 1x Geschirrspüler: Siemens IQ 500 60cm XXL, SX65ZX07CE
oder gleichwertig
Menge: 1,000 Psch

#### Abschnitt 06.02 TS 411 - Marktplatz Pantry 1.OG - BA

**06.02.001 Pantry**
gem. Planung b-k-i:
TS 411

Beschreibung:
Küchenzeile / Pantry blau

Maße:
ca 5.190 x 650mm x 2100mm (BxTxH)

Bauteile:
Unterschränke:
1x U-Schrank, B=900mm, 4x Vollauszüge, Stauraum,
1x U-Schrank, B=600mm, 4x Vollauszüge, Stauraum, Verkürzt für Anschluss Kaffeevollautomat, 1x Besteckeinsatz
1x U-Schrank, B=600mm, 4x Vollauszüge, Stauraum, 1x Besteckeinsatz
1x U-Schrank, B=600mm, Drehtür für Spüle und Sprudler
1x U-Schrank, B=600mm, Front für Geschirrspüler
1x U-Schrank, B=600mm, Drehtür, Stauraum, 2x E-Boden

Hochschränke:
1x Hochschrank, 1x Drehtür Einbaukühlschrank Nischenhöhe gem Kühlschrank, 1x Blende
1x Hochschrank, 2x Drehtür, Stauraum, 2x E- Boden, 2x Nische für 2 Einbaumikrowellen

Oberschränke:
2x Oberschrank, B=600mm, H= 600mm, 1x E- Boden

Blenden:
1x Sockelblende
2x Seitenpassleisten
1x Seitenblende Hochschrank Kühlschrank
1x Seitenblende Oberschränke, Unterseite Oberschränke in Dekor gem. Fronten

Arbeitsplatte:
Siehe eigene Position

Spüle:
gem. Position 04.01.10

Armatur:
gem. Position 04.01.10

Material / Farbe / Ausführung:
gem. Position  04.01.10 (Pantry EG BA)

Bauseits:
gem. Position 04.01.10

Bemerkungen:
gem. Position 04.01.10
Menge: 1,000 Psch

**06.02.002 Arbeitsplatte**
gem. Planung b-k-i:
TS 411

Beschreibung:
Arbeitsplatte

Maße:
ca. 3.925x 650 x 20mm (BxTxH)

Material / Farbe / Ausführung:
gemäß Position 04.01.20  (Pantry - EG BA - Arbeitsplatte)
Menge: 1,000 Stk

**06.02.003 Technische Geräte**
Geräte:
gem. Position 04.01.30 (Pantry EG BA - technische Geräte)
Menge: 1,000 Psch

#### Abschnitt 06.03 TS 411 - Marktplatz Pantry 2.-4.OG - BA

**06.03.001 Pantry**
gem. Planung b-k-i:
TS 411

Auführung gemäß Position 04.02.10 ( Pantry 1.OG - BA)
Menge: 3,000 Stk

**06.03.002 Arbeitsplatte**
gem. Planung b-k-i:
TS 421

Beschreibung:
Arbeitsplatte

Maße:
ca. 3.925x 650 x 20mm (BxTxH)

Material / Farbe / Ausführung:
gem. Pos. 04.01.20 (Pantry - EG BA - Arbeitsplatte)
Menge: 3,000 Stk

**06.03.003 Technische Geräte**
Geräte:
gem. 04.01.30 (Pantry EG BA - Technische Geräte)
Menge: 3,000 Stk

#### Abschnitt 06.04 TS 410 - Marktplatz Pantry 2.-4.OG - BB

**06.04.001 Pantry**
gem. Planung b-k-i:
TS 410

Beschreibung:
Küchenzeile / Pantry blau

Maße:
ca 7.872 x 650mm x 2100mm (BxTxH)

Bauteile:
Unterschränke:
2x U-Schrank, B=900mm, 4x Vollauszüge, Stauraum,
1x U-Schrank, B=600mm, Drehtür, Stauraum, 2x E-Boden / Verkürzt für Anschluss Kaffeevollautomat, 1x Besteckeinsatz
1x U-Schrank, B=600mm, Drehtür, Stauraum, 2x E-Boden
1x U-Schrank, B=600mm, Drehtür, Stauraum, 2x E-Boden
1x U-Schrank, B=600mm, Drehtür für Spüle und Sprudler
1x U-Schrank, B=600mm, Front für Geschirrspüler
2x U-Schrank, B=900mm, 4x Vollauszüge, Stauraum, 1x Besteckeinsatz

Hochschränke:
1x Hochschrank,B=600mm,  1x Drehtür Einbaukühlschrank Nischenhöhe gem Kühlschrank, 1x Blende
1x Hochschrank, B=600mm 2x Drehtür, Stauraum, 2x E- Boden, 2x Nische für 2 Einbaumikrowellen
2x Hochschrank, B=450mm, Stauraum, 6x E-Boden

Oberschränke:
4x Oberschrank, B=600mm, H= 600mm, 1x E- Boden

Blenden:
1x Sockelblende
2x Seitenpassleisten
1x Seitenblende Hochschrank Kühlschrank
1x Seitenblende Oberschränke, Unterseite Oberschränke in Dekor gem. Fronten

Arbeitsplatte:
Siehe eigene Position

Spüle:
gem. Position 04.01.10

Armatur:
gem. Position 04.01.10

Material / Farbe / Ausführung:
gem. Position 04.01.10

Bauseits:
gem. Position 04.01.10

Bemerkungen:
gem. Position 04.01.10
Menge: 3,000 Stk

**06.04.002 Arbeitsplatte**
gem. Planung b-k-i:
TS 421

Beschreibung:
Arbeitsplatte

Maße:
ca. 5.722x 650 x 20mm (BxTxH)

Material / Farbe / Ausführung:
gem. Pos. 04.01.20 (Pantry - EG BA - Arbeitsplatte)
Menge: 3,000 Stk

**06.04.003 Technische Geräte**
Geräte:
gemäß Position  04.01.30 (Pantry EG BA - Technische Geräte)
Menge: 3,000 Stk

#### Abschnitt 06.05 TS 411 - Marktplatz Pantry 2.-4.OG - BC

**06.05.001 Pantry**
gem. Planung b-k-i:
TS 411

Ausührung gem. 04.02.10 ( Pantry 1.OG - BA - Pantry)
Menge: 3,000 Stk

**06.05.002 Arbeitsplatte**
gem. Planung b-k-i:
TS 411

Beschreibung:
Arbeitsplatte

Maße:
ca. 3.925x 650 x 20mm (BxTxH)

Material / Farbe / Ausführung:
gemäß Position 04.01.20 (Pantry - EG BA - Arbeitsplatte)
Menge: 3,000 Stk

**06.05.003 Technische Geräte**
Geräte:
gem. 04.01.30 (Pantry EG BA - Technische Geräte)
Menge: 3,000 Stk

#### Abschnitt 06.06 TS 412 - Trennwände rund

**06.06.001 Trennwände Ø3,6m**
gem. Planung b-k-i:
TS 412

Beschreibung:
Trennwandsystem, Holzrahmen mit Doppelstegplatte gefüllt, Metallfüßen, rund in Halbkreis gestellt

Maße:
Einzelrahmen: ca 490 x80mm  x 650mm x 1800mm (BxTxH)
Gesamt: Außen Ø 3790

Bauteile:
12 Rahmen-Elemente, miteinander verbunden.

Material / Farbe / Ausführung:
- Rahmenelemente:
ca 20 / 38mm MDF, lackiert, seidenmatt, RAL 9001 Cremeweiß, Eckradien 1,5cm
Verbinderelemente seitlich eingelassen

- Füllung:
Doppelstegplatte, Polycarbonat, Stärke 10mm, transparent, gem. Bemusterung

- Metallfußplatte:
Stärke ca. 2,5mm / nach Erfordernis, pulverbeschichtet RAL Reinweiß,
Unterseitig nicht sichtbar mit Rahmen verschraubt, Gummigleiter, ggf. minimale Höhenjustierung für Ausgleich Unebenheiten im Boden
Menge: 7,000 Stk

**06.06.002 Teppich Ø3,6m**
gem. Planung b-k-i:
TS 422

Beschreibung:
Auflege Teppich, inkl. Antirutschmatte

Maße:
Ø 3600mm

Material / Farbe / Ausführung:
Teppichboden:
Hersteller: Ege
Produkt: Eco Rustic WT 0907810, lilac quartz
- Kettelung: Breites Polyamidband UU0620810 /  in passender Farbe, siehe Foto in Planung

Antirutschmatte:
zur Rutschhemmung und Höhenausgleich zu Füßen der Rahmen, auch zwischen den Fußplatten!
Material: 100% Polyesterfasern mit Acrylbeschichtung
Dicke/Stärke: 2,5 mm
Gewicht: 240g/m²
Maße: z.B. 240x340cm (wird zugeschnitten)
Frei von Weichmachern
Menge: 7,000 Stk

**06.06.003 Trennwände Ø3,1 m**
gem. Planung b-k-i:
TS 412

Beschreibung:
Trennwandsystem, Holzrahmen mit Doppelstegplatte gefüllt, Metallfüßen, rund in Halbkreis gestellt

Maße:
Einzelrahmen: ca 411 x80mm  x 650mm x 1800mm (BxTxH)
Gesamt: Außen Ø 3160

Bauteile:
gem Position 04.06.10 (Trennwände Ø3,6m)

Material / Farbe / Ausführung:
gem Position 04.06.10 (Trennwände Ø3,6m)
Menge: 4,000 Stk

**06.06.004 Teppich Ø3,1m**
gem. Planung b-k-i:
TS 422

Beschreibung:
Auflege Teppich, inkl. Antirutschmatte

Maße:
Ø 3100mm

Material / Farbe / Ausführung:
Teppichboden:
Hersteller: Ege, Produkt: Eco Rustic WT 0907810, lilac quartz
- Kettelung: Breites Polyamidband UU0620810 /  in passender Farbe, siehe Foto in Planung

Antirutschmatte:
zur Rutschhemmung und Höhenausgleich zu Füßen der Rahmen, auch zwischen den Fußplatten!
Material: 100% Polyesterfasern mit Acrylbeschichtung
Dicke/Stärke: 2,5 mm
Gewicht: 240g/m²
Maße: z.B. 240x340cm (wird zugeschnitten)
Frei von Weichmachern
Menge: 4,000 Stk

**06.06.005 Trennwände Mock up**
gem. Planung b-k-i:
TS 422

Beschreibung:
Mock up

Maße / Bauteile:
3 x Einzelrahmen: ca 490 x80mm  x 650mm x 1800mm (BxTxH)
1x Teppich und Antirutschmatte im Anschnitt ca 1m tief

Material / Farbe / Ausführung:
gem Pos. 04.06.10
und gem Pos. 04.06.20
Menge: 1,000 Stk

#### Abschnitt 06.07 TS 413 - Trennwände gerade

**06.07.001 Trennwand flexibel gerade**
gem. Planung b-k-i:
TS 423

Beschreibung:
Flexibles Schiebetrennwandsystem

Maße:
Schienen: Länge 5.000mm / 5.300mm
Schiebtürfelder: 2.353 x 1.000 (HxB)

Material / Farbe / Ausführung:
Alurahmen-Schiebetür
Rahmensystem: KUHN oder gleichwertig
AR10 untenlaufendes System (verstärkte Ausführung)
Profilfarbe: Cremeweiß RAL 9001
Flügelanzahl: 3
Flügelbreite: 1000 mm
Im Maßbezug werden Anschlagund Bürstendichtung nicht berücksichtigt.
Flügelhöhe: 2353 mm
Materialund Oberflächenausführung: 1.1 Polycarbonat Stegplatte 10 mm, klae

Positionsstopper lang für Führungsschiene 60 mm; Baugruppenartikel; Schwarz durchgefärbt

Führungsschiene 2-läufig 60 x 90 mm; Baugruppenartikel; Fixlänge auf Maß;
Cremeweiß RAL 9001; St. 5000 / 5.300 mm

Laufschiene eingelassen 2-läufig mit Basisprofil, empfohlen für Laminat, Parkett, Fliesen o.ä.;
Baugruppenartikel; Fixlänge auf Maß; Silber eloxiert E6/EV-1;
St. 5000 / 5.300 mm
Menge: 9,000 Stk

#### Abschnitt 06.08 TS 414 - Eventküche 1.OG

**06.08.001 Pantry Zeile**
gem. Planung b-k-i:
TS 414

Beschreibung:
Küchenzeile der Eventküche zugehörig

Maße:
ca 5.088 x 600mm x 2100mm (BxTxH)

Bauteile:
Unterschränke:
1x U-Schrank, B=800mm, 4x Auszüge, Stauraum, Verkürzt ggf. für Anschluss und Zubehör Kaffeevollautomat und Wasserspender
1x U-Schrank, B=600mm, 4x Vollauszüge, 1x Besteckeinsatz
1x U-Schrank, B=600mm, Front für Geschirrspüler
1x U-Schrank, B=600mm, Drehtür, Spülenschrank
1x U-Schrank, B=600mm, 4x Vollauszüge, 1xBesteckeinsatz, 1x Besteckeinsatz

Hochschränke:
2x Hochschrank,B=600mm,  1x Drehtür Einbaukühlschrank Nischenhöhe gem Kühlschrank, 1x Blende
1x Hochschrank, B=600mm, 2x Drehtür Stauraum,3x E-Boden, 1x Einbau-Backofen (siehe Position technische Geräte)

Oberschränke:
3x Oberschrank, B=600mm, H= 600mm, 1x E- Boden

Blenden:
1x Sockelblende
1x Seitenpassleisten
1x Seitenblende Hochschrank Kühlschrank
1x Deckseie Unterschränke
1x Deckseite Oberschränke, Unterseite Oberschränke in Dekor gem. Fronten

Arbeitsplatte:
Siehe eigene Position

Spüle:
Leitfabrikat
Blanco AXIA III XL 6S
oder gleichwertig
Material- und Oberflächenausführung entsprechend Leitfabrik, andere Ausführung nicht zulässig.

Küchenarmatur:
Leitfabrikat
Villeroy & Boch Finera

Material / Farbe / Ausführung:
gemäß Position 04.01.10

Bauseits:
gem. Position 04.01.10

Bemerkungen:
gem. Position 04.01.10
Menge: 1,000 Psch

**06.08.002 Arbeitsplatte Zeile**
gem. Planung b-k-i:
TS 414

Beschreibung:
Arbeitsplatte

Maße:
ca. 3.225x 600 x 20mm (BxTxH)

Material / Farbe / Ausführung:
gemäß Position 04.01.20 (Pantry - EG BA - Arbeitsplatte)
Menge: 1,000 Stk

**06.08.003 Techn. Geräte Zeile**
Geräte:
Leitfabrikate
1x Backofen: Smeg SO6303APX
1x Geschirrspüler: - 1x Geschirrspüler: Siemens IQ 500 60cm XXL, SX65ZX07CE
2x Kühlschrank: Liebherr IRBbi 5150 Prime BioFresh
oder gleichwertig
Menge: 1,000 Psch

**06.08.004 Kochinsel**
gem. Planung b-k-i:
TS 414

Beschreibung:
Kochinsel der Eventküche zugehörig

Maße:
ca 2.630 x 1.000 mm x 9200mm (BxTxH)

Bauteile:
Unterschränke:
2x U-Schrank, B=900mm, T=ca. 3200mm,  3x Auszüge, Stauraum
1x U-Schrank, B=800mm, T=ca. 3200mm, 3x Auszüge, Stauraum
2x U-Schrank, B=900mm, T=ca. 5800mm,  2x Drehtür abschließbar, 2x E-Böden, Stauraum,
1x U-Schrank, B=800mm, T=ca. 5800mm, Kochfeld Muldenlüfter, 2x Auszüge, abschließbar

Blenden:
1x Sockelblende umlaufend
2x Deckseiten

Arbeitsplatte:
Siehe eigene Position

- ELT Anschlüsse:
Leitfabrikat
4x 230V Schuko, Bachmann pix, anthrazit - schwarz, inkl. Schwenkdeckel
oder gleichwertig
je 2Stk.  in Deckseiten
Anschluss an Stromauslass im Boden - bauseits

Material / Farbe / Ausführung:
Leitfabrikate
- Nicht sichtbare Korpusteile: Holzwerkstoff, 19mm,
Melamin, weiß
- Fronten / Deckseiten:
Holzwerkstoffplatte 19mm und Sichtseiten Holzwerkstoffplatte 25mm
Hersteller: Fundermax, Dekor Melamin Produkt: Eisblau 0706 FH
-- Griffe Häfele Kantengriff aus Edelstahl B=200mm
Art.-Nr. 115.98.004, pulverbeschichtet NCS-Cllode: S 2010-B - Kontrolle durch Bemusterung
oder gleichwertig
Material- und Oberflächenausführung entsprechend Leitfabrik, andere Ausführung nicht zulässig.
- Sockel, 19mm Holzwerkstoff, Dekor Farbton wie Fronten jedoch HPL, spritzwassergeschützt
Menge: 1,000 Psch

**06.08.005 Arbeitsplatte Kochinsel**
gem. Planung b-k-i:
TS 414

Beschreibung:
Arbeitsplatte

Maße:
ca. 2.630 x 1.000 x 20mm (BxTxH)

Material / Farbe / Ausführung:
Leitfabrikat
- Hersteller: Cosentino
Produkt: Silestone,  Blanco Maple 20mm, Quarzsteinkomposit
- Kantenausbildung: Gefast 1-2mm
- inkl. Ausschnitt für Kochfeld

- Silikonfarbe für Abdichtung: PCI25 Weiß
oder gleichwertig
Menge: 1,000 Stk

**06.08.006 Techn. Geräte Kochinsel**
Geräte:
Leitfabrikat
1x Kochfeld: Smeg HOBD382MB2
oder gleichwertig
Menge: 1,000 Psch

#### Abschnitt 06.09 TS 414 - Vorstandsküche 4.OG

**06.09.001 Pantry**
gem. Planung b-k-i:
TS 414

Beschreibung:
Küchenzeile / Pantry blau

Maße:
ca 3.896 x 650mm x 2100mm (BxTxH)

Bauteile:
Unterschränke:
1x U-Schrank, B=800mm, 4x Vollauszüge, Stauraum, verkürzt für Anschluss Kaffeevollautomat und Wasserspender, 1x Besteckeinsatz
1x U-Schrank, B=600mm, Drehtür für Spüle und Sprudler Zubehör
1x U-Schrank, B=600mm, Drehtür, Stauraum, 2x E-Boden
1x U-Schrank, B=600mm, Front für Geschirrspüler

Hochschränke:
1x Hochschrank, 1x Drehtür Einbaukühlschrank Nischenhöhe gem. Kühlschrank, 1x Blende
1x Hochschrank, 2x Drehtür, Stauraum, 2x E- Boden, 2x Nische für 2 Einbaumikrowellen

Oberschränke:
2x Oberschrank, B=600mm, H= 600mm, 1x E- Boden

Blenden:
1x Sockelblende
1x Seitenpassleisten
1x Deckseite Unterschränke links
1x Deckseite Hochschrank Kühlschrank
1x Deckseite Oberschränke, Unterseite Oberschränke in Dekor gem. Fronten

Arbeitsplatte:
Siehe eigene Position

Spüle:
gem. Position 04.01.10

Armatur:
gem. Position 04.01.10

Material / Farbe / Ausführung:
gem. Position 04.01.10 (Pantry EG BA)

Bauseits:
gem. Position 04.01.10

Bemerkungen:
gem. Position 04.01.10
Menge: 1,000 Psch

**06.09.002 Arbeitsplatte**
gem. Planung b-k-i:
TS 421

Beschreibung:
Arbeitsplatte

Maße:
ca. 2.630 x 650 x 20mm (BxTxH)

Material / Farbe / Ausführung:
gem. Pos. 04.01.20 (Pantry - EG BA - Arbeitsplatte)
Menge: 1,000 Stk

**06.09.003 Technische Geräte**
Geräte:
gem. Position 04.01.30
Menge: 1,000 Psch

#### Abschnitt 06.10 Fliesenarbeiten - Marktplätze, Eventküche, Vorstandspantry

**06.10.001 Wandfliesen Marktplätze**
gem. Planung b-k-i:
TS 410- 411

Beschreibung :
Fliesenspiegel als Spritzschutz bei Küchenzeilen bei 11 Marktplätzen
inkl. Herstellen von Aussparungen für Steckdosen und Schalter gemäß Planung

EG - Marktplatz BA
1.OG - Marktplatz BA
2.OG - 4.OG  Marktplatz BA
2.OG - 4.OG  Marktplatz BB
2.OG - 4.OG  Marktplatz BC

Maße / m2:

EG BA: ca. 3.250 x 600mm (BxH) /  ca. 2 m2
1.OG BA: ca. 3.925 x 600mm (BxH) /  ca. 2,5 m2
2.-4.OG BA: ca. 3.925 x 600mm (BxH) / ca. 2,5m2 x 3 = 7,5m2
2.-4.OG BB: ca. 5.710 x 600mm (BxH) / ca. 3,5m2 x 3 = 10,5m2
2.-4.OG BC: ca. 3.925 x 600mm (BxH)  / ca. 2,5 m2 x 3= 7,5m2

Gesamt: ca.  30m2

Material / Farbe / Ausführung:
Leitfabrikat
Fliese
Hersteller: Mosa
Serie : Classics Tide
Oberfl. :glänzend
Farbe : fog grey
Format : 200 x 100 x 6,3 mm
cradletocradle PRODUCT CERTIFIKATION: gold
Art.-Nr.
\# 0605-010020 fog grey

im Dünnbettverfahren nach DIN 18157 mit Hilfe eines kunststoffvergüteten hydraulischen Dünnbettmörtels
gemäß EN 12004 Klasse C2TE auf vorhandenem Untergrund verlegen.

Die Verfliesung ist von OKFF 0,9m  bis auf OKFF 1,5m mit einer Fugenbreite von 6 mm auszuführen.

Die Fugen sind sorgfältig auszukratzen.
Die Verfugung des Belages in der Fugenfarbe Carraraweiss mit einem hydraulischen
Fertigfugmörtel ist im Einheitspreis einzukalkulieren.

Liefern und fachgerecht verlegen. Inkl. notwendiger Vorarbeiten
Menge: 30,000 m2

**06.10.002 Wandfliesen Eventküche**
gem. Planung b-k-i:
TS 414

Beschreibung :
Fliesenspiegel als Spritzschutz Eventküche, 1.OG

Maße / m2:
ca, 3,25 x0,6 = ca. 2m2

Material / Farbe / Ausführung:
gemäß Position 04.10.10
Menge: 2,000 m2

**06.10.003 Wandfliesen Vorstandspantry**
gem. Planung b-k-i:
TS 414

Beschreibung :
Fliesenspiegel als Spritzschutz in der Vorstandspantry, 4.OG

Maße / m2:
ca. 2,6 x0,6 = ca. 1,5m2

Material / Farbe / Ausführung:
gemäß Position 04.10.10
Menge: 1,500 m2

#### Abschnitt 06.11 Akustik Wandbekleidung Marktplätze, Eventküche, Vorstandsküche

**06.11.001 Wandbekleidung Pet Felt**
gem. Planung b-k-i:
gem. Ansicht und Grundrisse Marktplätze, Eventküche und Vorstands-Teeküche

Beschreibung:
Pet Felt Wandbekleidung, mit V Schnitten,

Menge:
3 Stk.

Maße je Pet Felt:
2.000 x 1.200 x 20mm (HxBxT)

Material / Farbe / Ausführung:
Leitfabrikat
Herstelller: Impact Acoustic
Produkt: Vertigo
Farbton: Linen 107

nicht sichtbar gehalten
Menge: 13,000 Stk

### Bereich 07 Casino

#### Abschnitt 07.01 TS 430 - Sitzmeander

**07.01.001 TS 430 - Sitzmeander 1**
gem. Planung b-k-i:
TS 430

Beschreibung:
Sitzmöbel, geschwungen, beidseitig nutzbar, inkl. Begrünug

Maße:
ca 5.828 x 3.080mm x 1.000mm (BxTxH)

Material / Farbe / Ausführung:
- Vertikale Flächen und horizontale Flächen:
Holz Furnier Eiche, klar matt lackiert weiß pigmentiert, Echtholzeffekt,
Holzwerkstoff 19mm, o. nach statisch erforderl. Stärke

- Sockel:
Leitfabrikat
HPL Dekor, Hersteller: Pfleiderer,  Produkt: Anthrazit U12215 SD
Holzwerkstoff 19mm

- Sitz - und Rückenpolster:
Leitfabrikat
Material: Kunstleder, Vinylbeschiteter Stoff, Hersteller: Vescom, Produkt: Furka Plus 7064.31
Sitzpolster Höhe 100mm, Rückepolster Stärke 70mm
Polsterschaumstoff, inkl. Trägerplatte., demontierbar ausgeführt.

- Pflanzkasten
Metallwanne, pulverbeschichtet RAL 7021 schwarzgrau
(Bepflanzung über Fremdgewerk)

- ELT Anschlüsse:
Leitfabrikat
 4x Bachmann pix, anthrazit - schwarz, inkl. Schwenkdeckel:
- 2x Schuko
- 2x USB A+C + LAN
oder gleichwertig

ELT-Anschlüsse anschlussfertig mit vorkonfektionierten Anschlussleitungen und Steckvorrichtungen, Anschluss über bauseitige Bodentanks unter dem Sitzmöbel, Abstimmung mit TGA
Menge: 1,000 Stk

**07.01.002 TS 430 - Sitzmeander 2**
gem. Planung b-k-i:
TS 430

Beschreibung:
Sitzmöbel, geschwungen, beidseitig nutzbar, inkl. Begrünug

Maße:
ca 5.828 x 2.930mm x 1.000mm (BxTxH)

Material / Farbe / Ausführung:
- Vertikale Flächen und horizontale Flächen:
Holz Furnier Eiche, klar matt lackiert weiß pigmentiert, echtholzeffekt,
Holzwerkstoff 19mm, o. nach statisch erforderl. Stärke

- Sockel:
Leitfabrikat
HPL Dekor, Hersteller: Pfleiderer oder gleichwertig,  Produkt: Anthrazit U12215 SD
Holzwerkstoff 19mm

- Sitz - und Rückenpolster:
Leitfabrikat
Material: Kunstleder, Vinylbeschiteter Stoff, Hersteller: Vescom oder gleichwertig, Produkt: Furka Plus 7064.31
Sitzpolster Höhe 100mm, Rückepolster Stärke 70mm
Polsterschaumstoff, inkl. Trägerplatte., demontierbar ausgeführt.

- Planzkasten
Metallwanne, pulverbeschichtet RAL 7021 schwarzgrau
(Bepflanzung über Fremdgewerk)

- ELT Anschlüsse:
Leitfabrikat
4x Bachmann pix, anthrazit - schwarz, inkl. Schwenkdeckel:
- 2x Schuko
- 2x USB A+C + LAN
oder gleichwertig

ELT-Anschlüsse anschlussfertig mit vorkonfektionierten Anschlussleitungen und Steckvorrichtungen, Anschluss über bauseitige Bodentanks unter dem Sitzmöbel, Abstimmung mit TGA
Menge: 1,000 Stk

#### Abschnitt 07.02 TS 431 - Pflanztrenner Abfallstation

**07.02.001 TS 431 Pflanztrenner H210**
gem. Planung b-k-i:
TS 431

Beschreibung:
Hoher halbrunder Metall-Pflanztrenner für Begrünung

Maße:
1.450 x 507 x 2.100mm  (BxTxH)

Material / Farbe / Ausführung:
-Alle Metallelemente: pulverbeschichtet RAL 9010, Reinweiß
- Vierkantstahlrohre:  28x28mm, verschweißt, verschliffen
- Streckmetall: Stahl, Masche: Raute 43x13x2,5 mm DIN 791
Materialdicke: 1,50 mm, Gesamtdicke: ca. 4,60 mm,
- 2x Metallböden fest, ca. 2mm, verschweißt, verschliffen bei Verbindung Vierkantstahlrohr
- 1x Metall Einlegeboden unten, ca 2mm
- 1x Metallblende, fest, umlaufend, an Rundung mit Auflegepunkten für Einlegeboden
- 3x Möbelfüße, klein für Höhenjustierung
- Bodenbefestigung über Anschweißlaschen, Bohrtiefen in Abstimmung mit Generalplaner und Bauleitung
- Beschwehrung im Sockelbereich - nicht sichrbar- gegen Umkippen, Ausführung freigstellt (z.B Stahlplatte)

Begrünung:
Über Fremdgewerk
Menge: 14,000 Stk

**07.02.002 TS 431 Abfallstation**
gem. Planung b-k-i:
TS 431

Beschreibung:
Abfallstation inkl. Metallmesh-Verkleidung

Maße:
2,490 x 532 x 2.100mm  (BxTxH)

Material / Farbe / Ausführung:
-Alle Metallelemente: pulverbeschichtet RAL 9010, Reinweiß
- Vierkantstahlrohre:  28x28mm, verschweißt, verschliffen
- Streckmetall: Stahl, Masche: Raute 43x13x2,5 mm DIN 791
Materialdicke: 1,50 mm, Gesamtdicke: ca. 4,60 mm,

- Korpen, Abfallbehälter:
Leitfabrikate
Sichtbar Fronten und Seiten: Hersteller: Fundermax Dekor: 0085 Weiss FH Feinhammerschlag
Holzerkstoffplatte 19mm
Arbeitsplatte: Kompaktplatte, Hersteller: Fundermax Produkt: Max Compact Arbeitsplatte weißer Kern 0085 Weiss FH Feinhammerschlag, Stärke 10mm
- 3x Edelstahl Einwurfringe, Ø300mm,
- 3x Folierung: Abfallarten - Restmüll, Kunsstoff, Papier
push top open beschläge,
Abfallbehälter - Maße gem. Stauraumgrößen. eingestellt

- 8x Möbelfüße, klein für Höhenjustierung
- Beschwehrung im Sockelbereich gegen Umkippen, wenn erforderl. Ausführung freigstellt (z.B Stahlplatte)
Menge: 1,000 Stk

#### Abschnitt 07.03 TS 432 - Sitzinsel und Sitznischen

**07.03.001 TS 432 Sitzinsel rund**
gem. Planung b-k-i:
TS 432

Beschreibung:
Sitzmöbel, rund inklusive Planzkasten

Maße:
Ø 2.500mm, H 1.100mm / 480mm

Material / Farbe / Ausführung:
Leitfabrikate
- Sockel: HPL Dekor, Hersteller: Pfleiderer,  Produkt: Anthrazit U12215 SD
Holzwerkstoff 19mm

-  Vertikale Fläche / gefliest:
Hersteller: 41zero42, Produkt: Brick Cosmo; Brick Lux Cotto

- Sitz- und Rückenpolster:
Material: Kunstleder, Vinylbeschiteter Stoff, Hersteller: Vescom, Produkt: Furka Plus 7064.31
Sitzpolster Höhe 100mm, Rückepolster Stärke 50mm
Polsterschaumstoff, inkl. Trägerplatte., demontierbar ausgeführt.

- Rückenlehne und Aufkantung:
Holz Furnier Eiche, klar matt lackiert weiß pigmentiert, echtholzeffekt,
Holzwerkstoff 19mm, o. nach statisch erforderl. Stärke

- Planzkasten Ø1.000m
Metallwanne, pulverbeschichtet RAL 7021 schwarzgrau
(Bepflanzung über Fremdgewerk)
Menge: 1,000 Stk

**07.03.002 TS 432 Sitznischen groß**
gem. Planung b-k-i:
TS 432

Beschreibung:
Sitzmöbel mit hoher Rückenlehne und seitl. Pflanzkästen

Maße:
4.000 x 755 x 1.500 / 850 / 450mm (BxTxH)

Material / Farbe / Ausführung:
Leitfabrikate
- Sockel: HPL Dekor, Hersteller: Pfleiderer,  Produkt: Anthrazit U12215 SD
Holzwerkstoff 19mm

- Einfassung Sitzbereich, Sockelbereich und Seitliche Blenden,
Dekor: Hersteller: Pfleiderer, Produkt: Labrador U19008, Struktur: SD
-Holzwerkstoff 19 und 28mm

- Sitz- und Rückenpolster:
Kunstleder, Hersteller: JAB, Produkt: Gauchito JA1050-034,
Polsterschaumstoff, inklusiev Trägeplatte, demontierbar
3x Sitzpolster: 1.080 x 677 x 120mm (BxTxH)
3x Rückenpolster: (konisch geformt) 1.080 x 1.050 x 100/180mm (BxTxH)
Radien gem. Planung

- 2x Planzkasten
ca. halbrund 300 x 650 x 300mm (BxTxH)
Metallwanne, pulverbeschichtet RAL 7021 schwarzgrau
(Bepflanzung über Fremdgewerk)
Menge: 2,000 Stk

**07.03.003 TS 432 Sitznische klein**
gem. Planung b-k-i:
TS 432

Beschreibung:
Sitzmöbel mit hoher Rückenlehne und seitl. Pflanzkästen

Maße:
2.800 x 755 x 1.500 / 850 / 450mm (BxTxH)

Material / Farbe / Ausführung:
Leitfabrikate
- Sockel: HPL Dekor, Hersteller: Pfleiderer,  Produkt: Anthrazit U12215 SD
Holzwerkstoff 19mm

- Einfassung Sitzbereich, Sockelbereich und Sitliche Blenden,
Dekor: Hersteller: Pfleiderer, Produkt: Labrador U19008, Struktur: SD
-Holzwerkstoff 19 und 28mm

- Sitz- und Rückenpolster:
Kunstleder, Hersteller: JAB, Produkt: Gauchito JA1050-034,
Polsterschaumstoff, inklusiev Trägeplatte, demontierbar
2x Sitzpolster: 1.025 x 677 x 120mm (BxTxH)
2x Rückenpolster: (konisch geformt) 1.025 x 1.050 x 100/180mm (BxTxH)
Radien gem. Planung

- 2x Planzkasten
ca. halbrund 300 x 650 x 300mm (BxTxH)
Metallwanne, pulverbeschichtet RAL 7021 schwarzgrau
(Bepflanzung über Fremdgewerk)
Menge: 1,000 Stk

#### Abschnitt 07.04 TS 433 - Servicestation

**07.04.001 Besteck + Tablettausgabe**
gem. Planung b-k-i:
TS 433

Beschreibung:
Besteck- + Tablettausgabe, Unterschränke in Nische

Maße:
ca 2.938 x 400 x 900mm (BxTxH)

Bauteile:
Unterschränke:
2x U-Schrank, B=600mm, Tablettspeicher - inklusive Federung, Öffnung in Arbeitsplatte
2x U-Schrank, B=800mm, Serviettenauszug - Stauraum - Futter in U Schrank.

Arbeitsplatte:
Edelstahl, 5mm, massiv, gebürstet - gem. Muster, Kanten entgratet, geschliffen,
Ecken in Draufsicht 2mm radius

Blenden:
1x Sockelblende
2x Passblenden seitl.

Material / Farbe / Ausführung:
- Nicht sichtbare Korpusteile: Holzwerkstoff, 19mm,
Melamin, weiß, nach Bemusterung

Leitfabrikate
- Fronten / Blenden
Holzwerkstoffplatte 19mm und Sichtseiten Holzwerkstoffplatte 25mm
Dekor, Hersteller: Pfleiderer, Produkt: Labrador U19008, Struktur: SD
- Griffe: Push to open
- Sockel: HPL Dekor, Hersteller: Pfleiderer,  Produkt: Anthrazit U12215 SD, Holzwerkstoff 19mm, spritzwassergeschützt,

Bauseits- / Schnittstelle Gastro:
- Gastroeinbauten  / Serviettenspender / Besteckeinsatz - Versand an Tischler zwecks Einbau / Abstimmug mit Planung
Menge: 1,000 Psch

**07.04.002 Servicebereich: Kaffee, Wasser Mikrowellen**
gem. Planung b-k-i:
TS 433

Beschreibung:
Kaffee-, Wasser-, Mikrowellenstation

Maße:
ca 6.495 x 700 x 2.139mm (BxTxH)

Bauteile:
Unterschränke:
2x U-Schrank, B=530mm, 2x E-Boden,
2x U-Schrank, B=530mm, Unterschrank Wasserspender, Platz für Technik
2x U-Schrank, B=530mm, Unterschrank Stauraum, Serviettenspender integriert, 2x E-Boden
1x U-Schrank, B=530mm, Stauraum, 2x E-Boden
1x U-Schrank, B=530mm, Kafevollautomat oberhalb, notwendige Anschlüsse in U Schrank
2x U-Schrank, B=1.060mm, 3x Vollauszug, (in einem Schrank ggf, eingekürzt aufgrund TGA Anschlüssen)

Arbeitsplatte:
Edelstahl, 5mm, massiv, gebürstet gem. Muster, Kanten entgratet, geschliffen, Ecken in Draufsicht 2mm radius
Notwendige Ausspatung für Gastrogeräte

Blenden:
1x Sockelblende
2x Lüftungsgitter (zur indirekten Belüftung / U-Schrank Wasserspender)
2x Passblenden seitl.
1x Rahmenblenden, Seitlich und oberhalb Arbeitsplatte
1x Spritzschutz / Nischenrückwand

Regale:
2x B= 580mm, H= 1.219mm / T=580mm, 1 Fester Boden unten, 4 flexible E-Böden,
1x B= 600mm, H= 1.219mm / T=580mm, 1 Fester Boden unten, 4 flexible E-Böden,

Material / Farbe / Ausführung:
- Nicht sichtbare Korpusteile: Holzwerkstoff, 19mm,
Melamin, weiß, nach Bemusterung
Leitfabrikate
- Fronten / Blenden
Holzwerkstoffplatte 19mm und Sichtseiten Holzwerkstoffplatte 25mm
Dekor, Hersteller: Pfleiderer, Produkt: Labrador U19008, Struktur: SD

- Sockel: HPL Dekor, Hersteller: Pfleiderer,  Produkt: Anthrazit U12215 SD, Holzwerkstoff 19mm, spritzwassergeschützt,

- Lüftungsgitter: tiefschwarz, RAL 9005, pulverbeschichtet

- Griffe:  Hettich, Canis L und C, edelstahl, L unter Arbeitsplatte, C zwischen Schubladen.
oder gleichwertig

- LED Lichtband, eingelassen in Unterseite obere Blende, 2x zwischen Regalen, 30cm von Rückwand entfernt,
3000K warmweiß, steckerfertig, Anschluss an geschaltete Steckdose,
Schaltung über Gebäudeautomation

Bauseits- / Schnittstelle Gastro:
- Gastroeinbauten: Besteckeinsätze, Serviettenspender - Versand an Tischler zwecks Einbau / Abstimmug mit Planung / Abstimmung der technischen Datenblätter für bauseitig nicht bereitgestellte Geräte
Menge: 1,000 Psch

**07.04.003 Wandleuchten**
gem. Planung b-k-i:
TS 433

Beschreibung / Maße / Ausführung:
Wandleuchten
Leitfabrikat
Vibia, Dots 4675
Farbton: off white
Maße: Ø 17,5cm T: 5,2cm
2700K warmweiß, umlaufender diffuser Lichtaustritt
oder gleichwertig

Schaltung über Gebäudeautomation

Bauseits / Schnittstelle TGA:
- Wandauslässe durch TGA Fachgewerke in Trockenbau
- Lieferung und Anschluss der Leuchten durch Tischler / Auftragnehmer nach Montage Wandbekleidung.
Menge: 6,000 Stk

**07.04.004 Wandbekleidung**
gem. Planung b-k-i:
TS 433

Beschreibung:
Umlaufende Wandbekleidung.
Sockelblende im Bereich hinter Kaffeetresen und Tablettrückgabe.

Maße:
Höhe 2.400 / 360mm
Bereich hinter Kafeebar: ca 15m2
Bereich  Besteck- Tablettausgabe: ca 7m2
Bereich Kaffee- Mikrowellenstation: ca. 4m2
Bereich Tablettrückgabe: ca 12m2

Gesamt= ca 38m2

Material / Farbe / Ausführung:
Leitfabrikate
- Wandbekleidung:
Douglasie, Stärke19mm, fein geschliffen, gebeizt, Hersteller: Linolie Pigment, Produkt: Nordkap
Breite der Bretter ca 200mm, nicht sichtbar montiert, ggf geklebt

- Sockelblende: u HPL Dekor, Hersteller: Pfleiderer,  Produkt: Anthrazit U12215 SD, Holzwerkstoff 8mm, spritzwassergeschützt
Menge: 43,000 m2

#### Abschnitt 07.05 TS 434 - Kaffeebar Tresen

**07.05.001 Tresen**
gem. Planung b-k-i:
TS 434

Beschreibung:
Schürze - Kaffeebartresen

Maße:
ca 8.246 x 1.700 x 1.100/ 900mm (BxTxH)

Material / Farbe / Ausführung:
Leitfabrikate
- Dekorative Sichtseiten, Vertikal:
Holzwerktsoff 19mm, bzw. nach Wahl Auftragnehmer, mit Douglasie dickschichtfurnier, fein geschliffen, gebeizt, Hersteller: Linolie Pigment, Produkt: Nordkap

- Vertikale Innenflächen und Sockelblende umlaufend: HPL Dekor, Hersteller: Pfleiderer,  Produkt: Anthrazit U12215 SD, Holzwerkstoff 19mm, spritzwassergeschützt, Sockel Spritzwassergeschützt

- Arbeitsplatte:
Edelstahl, 5mm, massiv, gebürstet, Kanten entgratet, geschliffen, Ecken in Draufsicht 2mm radius

- Silikonandichtung zwischen Gastrotresen (gestellt durch Fremdgewerk) und Tresenschürze

- Auschnitt in Seite innen für Wago Touch Panel 400;  25,7 cm (10,1")

Bauseits- / Schnittstelle Gastro:
Tresenschürze:
Sämtliche Gastrogeräte inklusive der Arbeitsplatte (H 900mm), werden vom Gastrobauer umgesezt.
Fertigung der Schürze nach Aufmaß!
Menge: 1,000 Psch

#### Abschnitt 07.06 TS 435 - Deckenelement Kaffeebar

**07.06.001 Deckenelement Tresen - Metall**
gem. Planung b-k-i:
TS 435

Beschreibung:
Metallmesh Ring abgehangen, inklusive LED Stipe

Maße:
ca 9.446 x 2.900 x 550mm (BxTxH)

Material / Farbe / Ausführung:
- Rahmenelemente: Stahl L Profil: B30x H30mm, Stärke gem Erfordernis.
- Füllung Streckmetall: Stahl, Masche: Raute 43x13x2,5 mm DIN 791
Materialdicke: 1,50 mm, inkl. Verbindungslaschen angeschweißt für Verbindungstreben
seilt. Elemente gebogen, inkl. Öffnung/ Beschlag für Deckenmontage / Abhängung
- Sämtliche Metallteile pulverbeschichtet: RAL 6028 Kieferngrün

- Abhängung Decke: 14 Montagepunkte, Bereich in Decke verstärk, siehe Deckenspiegel.
Ausführung Abhängung freigestellt, Anforderung unauffällig, Abstimmung in Werk- und Montageplanung.

- LED Stripe, innenliegend, dimmbar, Lichtfarbe 2700K,
Anschluss an Schukosteckdose, geschatet über Gebäudeautomation.

Schnittstelle TGA :
- Grundbeleuchtung - Linear: geliefert und montiert über TGA Fachgewerke,
- Abstimmung mit verantwortlichen Gewerken, der Bauleitung und ggf. dem Generalplaner
- Pendelleuchten sind in der Leistung des Auftragnehmers enthalten - siehe gesonderte Position
Menge: 1,000 Psch

**07.06.002 Deckenelement - Akustik Baffeln**
gem. Planung b-k-i:
TS 435

Beschreibung:
Akustik Baffeln - abgehangen von Decke

Maße:
ca 9.446 x 2.900 x 300mm (BxTxH)

Längen:
23 x L 2.600mm
Sonderlängen Enden: Gestamlänge 15 lfm
Höhe: 300mm, Stärke: 24mm

Material / Farbe / Ausführung:
Leitfabrikat
Impact Akustik
ARCHISONIC® Felt 24 mm, Höhe ca 280mm,
UK und Abhängung freigestellt,
Anforderung: wenig sichtbar
Menge: 1,000 Psch

#### Abschnitt 07.07 TS 436 - Hochtische

**07.07.001 Hochtisch Mittelzone - klein**
gem. Planung b-k-i:
TS 436

Beschreibung:
Hochtisch mit runden Enden

Maße:
ca 1.400 x 700 x 950mm (BxTxH)

Material / Farbe / Ausführung:
Seitenelemente und Tischplatten
Leitfabrikate
Dekor Hersteller: Pfleiderer, Produkt: Labrador U19008
Vertikale Flächen: Struktur SD
Tischplatten: Struktur X Treme Seidenmatt
- Holzwerkstoff 30mm
- Möbelfüße klein - Höhenjustierung
- Bodenverankerung, unauffällig
Menge: 1,000 Stk

**07.07.002 Hochtisch Mittelzone - groß**
gem. Planung b-k-i:
TS 436

Beschreibung:
Hochtisch mit runden Enden, gebogenen Seitenblenden, um Stütze gebaut

Maße:
ca 3.100 x 700 x 950mm (BxTxH)

Material / Farbe / Ausführung:
- Seitenelemente, gebogen und Tischplatten
Leitfabrikate
Dekor Hersteller: Pfleiderer, Produkt: Labrador U19008
Vertikale Flächen: Struktur SD
Tischplatten: Struktur X Treme Seidenmatt
- Holzwerkstoff 30mm
- Möbelfüße klein - Höhenjustierung

-Metallelemente / Fußrail :
Virekantstahlrohr, 30x30mm, Pulverbeschichtet, Farbton: RAL 6028 Kieferngrün
Bei Bodenkontakt Metallfuß Quadratisch oder Hartgummi
Menge: 1,000 Stk

**07.07.003 Hochtische bei Servicestation**
gem. Planung b-k-i:
TS 436

Beschreibung:
Hochtisch mit runden Enden, gebogenen Seitenblenden, Fußrail und Tischleuchten (s. folge Position)

Maße:
ca 3.500x 800 x 950mm (BxTxH)

Material / Farbe / Ausführung:
- Seitenelemente, gebogen + Mitteltsteg:
Leitfabrikat
Dekor Hersteller: Pfleiderer, Produkt: Labrador U19008 SD, Holzwerkstoff 30mm
- Möbelfüße klein - Höhenjustierung
- Tischplatte: Dekor Hersteller: Pfleiderer, Produkt: Lindberg Eiche R20021 NW, Holzwerkstoff 30mm
- Metallelemente / Fußrail :
Virekantstahlrohr, 30x30mm, Pulverbeschichtet, Farbton: RAL 6028 Kieferngrün
Bei Bodenkontakt Metallfuß Quadratisch oder Hartgummi
- Mittelsteg zwecks Kabelführung für Tischleuchten, Anschluss an Bodentank
- Bodenverankerung - unauffällig
Menge: 3,000 Stk

**07.07.004 Tischleuchten**
gem. Planung b-k-i:
TS 436

Beschreibung
Tischleuchten, fest

Produkt / Material / Farbe / Ausführung:
Leitfabrikat
Hersteller: Zero
Produkt: Curve through table, S, Ø200mm, H:455mm, white metall
Führung der Kabel in Tischler- Unterkonstruktion / Traverse.
Unauffällige Führung in Bodentank
oder gleichwertig

Schnittstelle TGA / Ablauf :
- Anschluss über Bodentank: geschaltete Steckdosen für Tischleuchten
- Programmierung Gebäudeautomation bauseits / anderes Fachgewerk
- Leistung Auftragnehmer: Lieferung und Anschluss
Menge: 9,000 Stk

#### Abschnitt 07.08 TS 437 - Deckenbaffeln

**07.08.001 Deckenbaffeln**
(4)je 1 halbe Baffel weniger (inkl. Abhängungen und Montage):

'......................................................'
Menge: 1,000 Psch

#### Abschnitt 07.09 TS 437 - Pendelleuchten

**07.09.001 Pendelleuchte - geschwungen über Sitzmeander**
gem. Planung b-k-i:
TS 437 und Casino Deckenspiegel

Beschreibung
abgependeltes geschwungenes Lichtband

Maße:
Länge ca 600cm
Ø: 4cm

Produkt / Material / Farbe / Ausführung:
Leitfabrikat
Artemide La Linea
Farbton: sichtbares Leuchtmittel opal weiß, dimmbar, 3000K
Abhängung: Drahtseile, La Linea System, Anzahl gem Erfoderdnis
oder gleichwertig

Schnittstelle TGA / Ablauf :
- Stromauslässe bauseits
- Programmierung Gebäudeautomation bauseits / anderes Fachgewerk
- Leistung Auftragnehmer: Lieferung und Montage
Menge: 12,000 lfm

**07.09.002 Pendelleuchte über Community Table**
gem. Planung b-k-i:
TS 437 und Casino Deckenspiegel

Beschreibung
Pendelleuchte

Produkt / Material / Farbe / Ausführung
Leitfabrikat
DeVorm - Fost Large
Farbton: olive
Maße: Ø :118cm
Beleuchtungskern: d: 40cm
Höhe: 37cm

warmweiß 3000K, 12W, 120-240V, Stahlseile + Deckenhalterung, 3m Kabel,
Elektirsches Kabel möglich, DALI Dimmung, Inlay von der Beleuchtung weiß

Montagetraverse siehe folge Position
Anschluss der Leuchten an einen Stromauslass

Schnittstelle TGA :
- Stromauslass bausbeits
- Programmierung Gebäudeautomation bauseits / anderes Fachgewerk
Menge: 6,000 Stk

**07.09.003 Metalltraverse über Community Table**
gem. Planung b-k-i:
TS 437 und Casino Deckenspiegel

Beschreibung
Metalltraverse, Sonderkontrunktion, zwecks Montage 6 Pendelleuchten - siehe vorhetige Position.
- Metallblech zwecks Montage Pendelleuchten
- Profil, zwecks Verstärkung und ggf. flexibler Montagevorrichtung

Maße:
ca 7.445 x 500 x min.  55mm (BxTxH) - ohne Abhängung

Material / Farbe / Ausführung:
- Metallblech: ca. 5mm, gem. statischer Erfordernis, Farbton: pulverbeschichtetweiß RAL gem. Heizkühl-Segel
Alternativkonstruktion, mit weniger gewicht und ggf. geringeren Kosten wird begrüßt.
- Profil / Verstärkung: gem. statischer Erfordernis, Farbton: pulverbeschichtet,  weiß RAL gem. Heizkühl-Segel
- Abhängung: Freigestellt, Anforderung wenig Sichtbar: z.B Stahlseil.

Schnittstelle TGA :
- Stromauslass bausbeits
- Programmierung Gebäudeautomation bauseits / anderes Fachgewerk
Menge: 1,000 Psch

**07.09.004 Pendelleuchte über Community Table rund**
gem. Planung b-k-i:
TS 437 und Casino Deckenspiegel

Beschreibung
Pendelleuchte

Produkt / Material / Farbe / Ausführung
Leitfabrikat
DeVorm - Fost Large
Farbton: olive
Maße: Ø :118cm
Beleuchtungskern: d: 40cm
Höhe: 37cm
warmweiß 3000K, 12W, 120-240V, Stahlseile + Deckenhalterung, 3m Kabel,
Elektirsches Kabel möglich, DALI dimmbar, Inlay von der Beleuchtung weiß

Montagetraverse siehe folge Position

Schnittstelle TGA :
- Stromauslass bauseits
- Programmierung Gebäudeautomation bauseits / anderes Fachgewerk
- Leistung Auftragnehmer: Lieferung und Montage
Menge: 1,000 Stk

**07.09.005 Metallkonstruktion über Community Table rund**
gem. Planung b-k-i:
TS 437 und Casino Deckenspiegel

Beschreibung:
- Sonderkonstruktion zur Montage einer Pendelleuchte unterhalb eines Heiz-/Kühlsegels
- Abhängung erfolgt von der Rohdecke über zwei Gewindestangen durch das Heiz-/Kühlsegel
- Ausbildung einer Montageplatte im Bereich unterhalb des Segels zur Aufnahme der Leuchte sowie der Abhängung
- Integration einer verdeckten Kabelführung innerhalb der Konstruktion mit seitlicher Einführung im Bereich der Decke/Segeldurchdringung
- Ausgleich von Montagetoleranzen der Gewindestangen über geeignete Aufnahmeelemente (z. B. Profil- oder Schienensystem)

Maße:
Ø ca. 500 mm – ohne Abhängung

Material / Farbe / Ausführung:
Metallblech / Montageplatte:
- ca. 5 mm, gemäß statischer Erfordernis
- pulverbeschichtet, Farbton weiß RAL gemäß Heiz-/Kühlsegel
- Ausführung mit integrierter Aufnahme für Gewindestangen sowie Befestigungselementen für die Leuchte
- Befestigungen unterseitig verdeckt, keine sichtbaren Schraubverbindungen
- Verbindungselemente gegen selbstständiges Lösen gesichert

Abhängung / Tragkonstruktion:
- Abhängung von der Rohdecke mittels zwei Gewindestangen inkl. Befestigungsplatte an der Rohdecke
- Führung der Gewindestangen durch die vorhandene Bohrung Ø 68 mm im Heiz-/Kühlsegel
- Anordnung einer Montageplatte unterhalb des Segels zur Aufnahme der Lasten
- Ausbildung der Aufnahme der Gewindestangen über ein justierbares System (z. B. C-Profil / Langloch / Schiene), zur Kompensation von Toleranzen
- Konstruktion so auszubilden, dass keine Zwängungen durch Maßabweichungen entstehen

Kabelführung:
- seitliche Einführung des Stromkabels im Bereich oberhalb bzw. innerhalb der Deckendurchdringung
- verdeckte Führung innerhalb der Konstruktion bis zur Leuchte
- Kabelaustritt mittig unterhalb der Montageplatte zur direkten Anbindung der Pendelleuchte
- Kabelführung so ausbilden, dass keine sichtbaren Leitungen außerhalb der Konstruktion entstehen

Leuchtenbefestigung:
- Befestigung der Pendelleuchte direkt an der Montageplatte
- ggf. zusätzliche Sicherung (z. B. Stahlseil) gemäß Herstellerangaben der Leuchte berücksichtigen
- Montagefreundlichkeit (Zugänglichkeit, Anschluss) sicherstellen

Allgemeine Anforderungen:
- Konstruktion gegen seitliches Schwingen sichern
- standsicher und gemäß statischen Erfordernissen dimensionieren
- Befestigung an der Rohdecke entsprechend Untergrund fachgerecht ausführen
- Ausführung optisch zurückhaltend und möglichst unauffällig

Schnittstelle TGA:
- Stromauslass bausbeits
- Programmierung Gebäudeautomation bauseits / anderes Fachgewerk
Menge: 1,000 Psch

**07.09.006 Pendelleuchten Kaffeebar- Tresen**
gem. Planung b-k-i:
TS 434 und Casino Deckenspiegel

Beschreibung
Pendelleuchte

Produkt / Material / Farbe / Ausführung
Leitfabrikat
Nuura, Miira 1
Farbton: Baldachin + Kabel: schwarz, Metal: rock grey,
Glaskugel: opal weiß
Maße: Kugel Ø : 14cm, Höhe Kugel + Metalstab: 34,5cm, Kabellänge max. 250cm
G9 Philips LED - dimmbar, 2700K
oder gleichwertig

Schnittstelle TGA :
- Stromauslässe bauseits
- Programmierung Gebäudeautomation bauseits / anderes Fachgewerk
- Leistung Auftragnehmer: Lieferung und Montage
Menge: 5,000 Stk

**07.09.007 Pendelleuchten über Stehtische Mittelzone**
gem. Planung b-k-i:
TS 434 und Casino Deckenspiegel

Beschreibung
Pendelleuchte

Produkt / Material / Farbe / Ausführung
Leitfabrikat
Nuura, Miira 1
Farbton: Baldachin + Kabel: schwarz, Metal: rock grey,
Glaskugel: opal weiß
Maße: Kugel Ø : 14cm, Höhe Kugel + Metalstab: 34,5cm, Kabellänge max. 250cm
G9 Philips LED - dimmbar, 3000K
oder gleichwertig

Schnittstelle TGA :
- Stromauslässe bauseits
- Programmierung Gebäudeautomation bauseits / anderes Fachgewerk
- Leistung Auftragnehmer: Lieferung und Montage
Menge: 5,000 Stk

### Bereich 08 Coworking

#### Abschnitt 08.01 TS 402 - Pflanztrenner

**08.01.001 Pflanztrenner raumhoch**
gem. Planung b-k-i:
TS 402

Beschreibung:
Raumhohe halbrunde Metall-Pflanztrenner für Begrünung

Maße:
1.450 x 507 x 2.850mm  (BxTxH)

Material / Farbe / Ausführung:
-Alle Metallelemente: pulverbeschichtet RAL 7021, schwarzgrau
- Vierkantstahlrohre:  28x28mm, verschweißt, verschliffen
- Streckmetall: Stahl, Masche: Raute 43x13x2,5 mm DIN 791
Materialdicke: 1,50 mm, Gesamtdicke: ca. 4,60 mm,
- 2x Metallböden fest, ca. 2mm, verschweißt, verschliffen bei Verbindung Vierkantstahlrohr
- 1x Metall Einlegeboden unten, ca 2mm
- 1x Metallblende, fest, umlaufend, an Rundung mit Auflegepunkten für Einlegeboden
- 3x Möbelfüße, klein für Höhenjustierung
- Bodenbefestigung über Anschweißlaschen, Bohrtiefen in Abstimmung mit Generalplaner und / oder Bauleitung
- Deckenbefestigung, oberhalb der Vierkantrohre, unauffällig, Farbton RAL Reinweiß,  Ausführung freigestellt,
Abstimmung in Werk und Montageplanug, Verstärkungen in Decke vorhanden

Begrünung:
Über Fremdgewerk
Menge: 9,000 Stk

#### Abschnitt 08.02 TS 440 - Workshop 02 + Flurzone

**08.02.001 Schranksystem Garderobe + Akustikpaneele**
gem. Planung b-k-i:
TS 440

Beschreibung:
Vorderseite: Stauraum und Locker Schranksystem inkl. Garderobe,
Rückseite: Ablage und Rückwand mit Akustikpaneelen

Maße:
Vorderseite Locker + Garderobe:
L 4.800mm, H 2.850mm T 1.120mm (Korpustiefe Locker: 600mm)

Rückseite: Ablage + Akustikpaneele:
L 4.800mm, H 2.850mm Korpustiefe 400mm
Höhe Akustikpaneele: 1.850mm
Höhe Blende: 1.000mm

Material / Farbe / Ausführung:
Leitfabrikate
- Sockel, Blende, Ablage: HPL Dekor, Hersteller: Fundermax,  Produkt: Eisblau 0706 FH
Holzwerkstoff 19mm

-Rückwand/Akustikpaneele:
Hersteller: Impact Acoustic, Produkt: Deep Sea 918mm

Schließsystem Locker:
XS4 Locker - Salto Systems - nach Abstimmung mit Auftraggeber
oder gleichwertig

Beschlag:
Stauraumelemente oberhalb der Sitznische mit push to open Beschlag

Garderobenstange:
Rundrohr Ø 20mm, pulverbeschichtet NCS-Code: S 2010-B

Beleuchtung:
- Garderobe:
inkl. indirekte Beleuchtung durch eingelassenes LED Band, dimmbar, Lichtfarbe 3000K,
Anschluss an Schukosteckdose, geschaltet über Gebäudeautomation.
Abstimmung mit Elektrofachgewerk

-Rückwand/Akustikpaneele:
inkl. indirekte Beleuchtung durch eingelassenes LED Band, dimmbar, Lichtfarbe 3000K,
Anschluss an Schukosteckdose, geschaltet über Gebäudeautomation.
Abstimmung mit Elektrofachgewerk

ELT Anschlüsse:
Leitfabrikat
4x Bachmann pix, anthrazit - schwarz:
- 2x Schuko
- 2x USB A+C + LAN
oder gleichwertig
Steckerfertig, Anschluss über Bodentanks unter Sitzmöbel

Schnittstelle Bau:
Anschluss an Decke, sowie Verstärkung Deckenkoffer nach statischen Erfordernissen
Menge: 1,000 Psch

**08.02.002 Schranksystem Schiebetür + Sitznische**
gem. Planung b-k-i:
TS 440

Beschreibung:
Vorderseite: Stauraum Schranksystem mit Sitznische
Rückseite: Schiebetürschranksystem

Maße:
Vorderseite: L 5.560mm, H 2.850mm T 1.120mmmm (Korpustiefe Stauraum: 600mm)
Rückseite: L 5.560mm H 2.850mm T Korpus 40mm

Material / Farbe / Ausführung:
Leitfabrikate
- Sockel, Fronten, Blenden: HPL Dekor, Hersteller: Fundermax,  Produkt: Eisblau 0706 FH
Holzwerkstoff 19mm

- Sitz- und Rückenpolster:
Material: Stoff, Hersteller: Vescom Produkt: Samar 7052.40
Sitzpolster: 3-teilig, je Breite 860mm Höhe 138mm,
Rückenpolster schräg zulaufend ca. 92Grad,
Polsterschaumstoff, inkl. Trägerplatte., demontierbar ausgeführt.

Beleuchtung / LED Stripe:
Sitznische + Rückwand Akustikpaneele:
inkl. indirekte Beleuchtung durch eingelassenes LED Band, dimmbar, Lichtfarbe 3000K,
Anschluss an Schukosteckdose, geschaltet über Gebäudeautomation.
Abstimmung mit Elektrofachgewerk

- ELT Anschlüsse:
Leitfabrikat
4x Hersteller: Jung Serie: LS990 Maße: 80mm x80mm, Farbton: outremer pale 32023
- 2x Schuko Steckdose
- 2x USB A+C
oder gleichwertig

Steckerfertig, Anschluss über Bodentanks unter Sitzmöbel
Abstimmung mit TGA

Vorderseite Griffe Schrankfronten:
Leitfabrikat
Hersteller: Häfele
Produkt: Kantengriff 15502323
Maße: 1.200mm x 440mm
Farbton: pulverbeschichtet NCS-Code: S 2010-B
oder gleichwertig
Material- und Oberflächenausführung entsprechend Leitfabrik, andere Ausführung nicht zulässig.

Push to open Beschlag:
Stauraumelemente oberhalb der Sitznische mit push to open Beschlag

Rückseite Griffe Schiebetür Schranksystem:
Leitfabrikat
Hersteller: Häfele
Produkt: Muschelgriff 15252312
Maße: 200mm x 37mm
Farbton: pulverbeschichtet NCS-Code: S 2010-B
oder gleichwertig
Material- und Oberflächenausführung entsprechend Leitfabrik, andere Ausführung nicht zulässig.

Schnittstelle Bau:
Anschluss an Decke, sowie Verstärkung Deckenkoffer nach statischen Erfordernissen.
Menge: 1,000 Psch

**08.02.003 Schiebetürelement**
gem. Planung b-k-i:
TS 440

Beschreibung
Schiebetürelement mit integrierter Laufschiene im Trockenbau

Maße:
Türblatt L: 1.660mm B: 40mm H inkl. Rollen: 2.850mm
Laufschiene L: ca. 3.700mm B:60mm H: 60mmm

Material / Farbe / Ausführung:
Leitfabrikat
Laufschiene: Hersteller Kuhn oder gleichwertig
Material- und Oberflächenausführung entsprechend Leitfabrik, andere Ausführung nicht zulässig.
Türblatt: HPL Dekor, Hersteller: Fundermax,  Produkt: Eisblau 0706 FH
Holzwerkstoff 40mm inkl. Gleiter für Laufschiene

Griff:
im Türblatt eingelassener Muschelgriff
Leitfabrikat
Hersteller: Häfele
Produkt: Muschelgriff oval 15138111
Maße: 370mm x 130mm
Farbe: pulverbeschichtet NCS-Code: S 2010-B
oder gleichwertig
Material- und Oberflächenausführung entsprechend Leitfabrik, andere Ausführung nicht zulässig.

Schnittstelle TGA:
Aufbau Deckenkoffer sowie Verstärkung nach statischen Erfordernissen
Menge: 1,000 Psch

**08.02.004 Sitzbank mit Auflagekissen**
gem. Planung b-k-i:
TS 440

Beschreibung
Sitzbank mit Auflage Kissen

Maße:
Sitzbank:
L1: 4.132mm L2:3.653mm T: 500mm H: 420mm SH mit Sitzkissen 450mm

Produkt / Material / Farbe / Ausführung
Leitfabrikate
Fronten: HPL Dekor, Hersteller: Pfleiderer,  Produkt: Lindberg Eiche R20021NW
Holzwerkstoff 19mm
Sockel: HPL Dekor, Hersteller: Pfleiderer, Produkt; Vulkanit U12011SD
Holzwerkstoff 19mm

Runde Auflagekissen:
Abnehmbarer Bezug, waschbar, mit festem Schaumstoff gefüllt, rutschfest,
Maße: ⌀ 440mm H: 40mm
Polsterstoff: Hersteller: Vescom Produkt: Acton 7062.17

ELT Anschlüsse:
Leitfabrikat
2x Bachmann pix, anthrazit - schwarz:
- 1x Schuko
- 1x USB A+C + LAN
oder gleichwertig

Steckerfertig, Anschluss über Bodentanks unter Sitzmöbel
Abstimmung mit TGA
Menge: 1,000 Psch

**08.02.005 Whiteboards**
gem. Planung b-k-i:
TS 440

Beschreibung
wandmontierte Whiteboards

Maße:
L: 4.150mm H:2.390mm T 120mm
4 Elemente - pro Element B 1.040mm

Whiteboards:
Leitfabrikat
Hersteller: Lintex, Produkt: Mood Space, Farbton: Smooth 340
wandbündig montiert, Aufhängung Schnittstelle Sitzbank,
bestehend aus 4 Tafeln, glänzendes Glas, magnethaftend, verdeckte Befestigung
Menge: 1,000 Psch

#### Abschnitt 08.03 TS 441 - Workshop 01

**08.03.001 Trennwandelement gerade**
gem. Planung b-k-i:
TS 441

Beschreibung:
Flexibles Schiebetrennwandsystem linear auf Schiene geführt

Maße:
Schienen: Länge 5.000mm / 5.300mm
Schiebtürfelder: 2.850m x 1.000 (HxB)

Material / Farbe / Ausführung:
Alurahmen-Schiebetür
Leitfabrikat
Rahmensystem: KUHN
AR10 untenlaufendes System (verstärkte Ausführung)
Profilfarbe: RAL Schwarzgrau 7021
Flügelanzahl: 5
Flügelbreite: 1000 mm
Im Maßbezug werden Anschlag und Bürstendichtung nicht berücksichtigt.
Flügelhöhe: 2850 mm
Material und Oberflächenausführung: 1.1 Polycarbonat Stegplatte 10 mm, klar
oder gleichwertig
Material- und Oberflächenausführung entsprechend Leitfabrik, andere Ausführung nicht zulässig.

Positionsstopper lang für Führungsschiene 60 mm; Baugruppenartikel; Schwarz durchgefärbt

Führungsschiene 2-läufig 60 x 90 mm; Baugruppenartikel; Fixlänge auf Maß;
RAL Schwarzgrau 7021; St. 5000 / 5.300 mm

Laufschiene eingelassen 2-läufig mit Basisprofil, empfohlen für Laminat, Parkett, Fliesen o.ä.;
Baugruppenartikel; Fixlänge auf Maß; Silber eloxiert E6/EV-1;
St. 5000 / 5.300 mm
oder gleichwertig
Material- und Oberflächenausführung entsprechend Leitfabrik, andere Ausführung nicht zulässig.

Schnittstelle TGA:
Aufbau Deckenkoffer sowie Verstärkung nach statischen Erfordernissen
Menge: 1,000 Psch

**08.03.002 mobile Trennwandelemente**
gem. Planung b-k-i:
TS 441

Beschreibung
5-flügelige Trennwandelemente, an obenliegender, verdeckt geführter Schiene geführt und über Laufwagen in sich drehbar, mit seitlicher Parkposition.
Bedienung manuell, händisch verschieb- und drehbar.
Ausführung als Sichtschutzelemente mit geringer schallmindernder Wirkung.

Maße:
Schienen: L: ca. 4.153 mm
Schiebelemente ca. B: 831 mm, H: ca. 2.850 mm

Material / Farbe / Ausführung:
Trennwandsystem in Aluminiumkonstruktion, obenlaufend (verstärkte Ausführung),
mit Laufschienen, Rollen und integrierter Drehfunktion (Kugelgelenk / Drehzapfen).
Elemente mit umlaufendem Aluminiumrahmen ausgeführt.
Rahmentiefe: ca. 38 mm
Profilfarbe: RAL Schwarzgrau 7021

Hinweis:
Abweichend von ggf. anders dargestellten Farbangaben in Plänen oder Legenden ist die Ausführung gemäß den im Leistungsverzeichnis definierten Farb- und Materialangaben maßgeblich.
Flügelanzahl: 5
Flügelbreite: ca. 831 mm
Flügelhöhe: ca. 2.850 mm
Elementtiefe: ca. 75–80 mm (abhängig von Systemkonstruktion)

Konstruktive Ausbildung der Elemente:
Trennwandelemente in stabiler Rahmenkonstruktion mit umlaufendem Aluminiumprofil.
Gegebenenfalls ist eine innenliegende Versteifung vorzusehen, sofern diese zur Gewährleistung der erforderlichen Stabilität erforderlich ist; die Festlegung erfolgt durch den ausführenden Unternehmer.
Die Ausführung hat so zu erfolgen, dass keine sichtbare horizontale Unterteilung des Innenfeldes entsteht.
Die Halterung der Elemente erfolgt über die obere Laufschiene (tragend) sowie eine untere Führungsschiene.

Füllung / Oberfläche (akustisches Innenfeld):
Innenliegendes Feld innerhalb des Rahmens als stoffbezogenes Akustikfeld ausgeführt.
Das Akustikfeld steht gegenüber der Rahmenvorder- und -rückseite beidseitig um ca. 20 mm vor.
Aufbau aus Holzwerkstoffträgerplatte mit aufkaschierter Polsterschaumschicht zur Verbesserung der schallmindernden Wirkung.
Sichtseitige Ausbildung des Akustikfeldes mit weichen, gerundeten Kanten (Radius ca. 20 mm).

Bezugsstoff:
Hersteller: DePloeg
Produkt: Strand 00

Führungsschienen:
Obere Laufschiene systemzugehörig, tragend, in die Deckenkofferung integriert und verdeckt angeordnet (nicht sichtbar), in Farbe RAL Schwarzgrau 7021 oder systembedingt passend ausgeführt.

Untere Führungsschiene im Boden eingelassen, flächenbündig ausgeführt, als nicht tragende Führung.
Ausführung der unteren Führungsschiene in Aluminium, Oberfläche eloxiert oder farblich passend zum Bodenbelag bzw. zum System.

Seitliche Ausführung der Elemente:
Erstes und letztes Trennwandelement mit seitlich angeordnetem elastischem Dichtprofil (Lippendichtung) zur Ausbildung eines weichen Wandanschlusses und zum Toleranzausgleich.
Farbe Dichtprofil: transparent oder farblich passend zum Element.

Konstruktion / Einbau:
Ausbildung einer Deckenkofferung zur Aufnahme der oberen Laufschiene.
Deckenkofferung als Holzunterkonstruktion mit Bekleidung gemäß Planung, Oberfläche passend zur angrenzenden Decke / gemäß Farbkonzept.

Abmessungen Deckenkofferung:
- Tiefe: ca. 125 mm
- Höhe: ca. 800 mm
- Länge: entsprechend der Laufschiene, ca. 4.153 mm
Die obere Laufschiene ist in die Deckenkofferung integriert und verdeckt angeordnet (nicht sichtbar).
Die Konstruktion ist so auszubilden, dass die Lasten der Trennwandanlage sicher aufgenommen und in die tragende Struktur abgeleitet werden.
Revisionsmöglichkeit für Wartung der Laufschiene und Laufwagen ist vorzusehen.
Einbau der unteren Führungsschiene inkl. erforderlicher Aussparungen und Anpassungen im Bodenaufbau.
Menge: 1,000 Psch

**08.03.003 Sichtlager Pouf´s**
gem. Planung b-k-i:
TS 441

Beschreibung
offenes Sichtlager für Pouf´s + Whiteboards

Maße:
ca. L 2.120 x B 400mm H 2.850mm
Pouf: 480mm x 4800mm

Whiteboards:
L: 2.000m x B 2.000mm T: 12mm

Material / Farbe / Ausführung:
Leitfabrikat
- Sockel, Fronten, Blenden: HPL Dekor, Hersteller: Pfleiderer,  Produkt: Pastellgelb U15539SD
Holzwerkstoff 19mm - biegbare MDF Platte

Whiteboards:
Leitfabrikat
Hersteller: Lintex Produkt: Mood Space, Farbton: Mellow 730
bestehend aus 3 Tafeln,
Silk-glass, magnethaftend, verdeckte Befestigung
Maße: L200cm B200cm T:0,12cm

Montage:
verdeckte Wandmontage
Menge: 1,000 Psch

**08.03.004 Whiteboards**
gem. Planung b-k-i:
TS 441

Beschreibung
wandmontierte Whiteboards

Maße:
L: 2.000m x B 2.000mm T: 12mm

Whiteboards:
Hersteller: Lintex Produkt: Mood Space, Farbton: Mellow 730
bestehend aus 3 Tafeln,
Silk-glass, magnethaftend, verdeckte Befestigung
Maße: L200cm B200cm T:0,12cm
Menge: 1,000 Psch

#### Abschnitt 08.04 TS 442 - Teamwork

**08.04.001 Vorhangschiene**
gem. Planung b-k-i:
TS 442

Beschreibung:
abgependelte Vorhangschiene

Maße:
L ca. 9.550mm, B 4.500mm

Produkt / Material / Farbe / Ausführung
Leitfabrikat
Vorhangschiene, Hersteller: Silent Gliss, Produkt: SG6103
Farbton: RAL Schwarzgrau 7021, abgependelt, biegbar
oder gleichwertig
Material- und Oberflächenausführung entsprechend Leitfabrik, andere Ausführung nicht zulässig.

Montage:
Montagepunkte nach Angaben der Planung in Abstimmung mit den Herstellern unter Berücksichtigung der TGA Einbauten (Heiz- Kühlsegeln)

Hinweis:
Das maximale Vorhanggewicht der gesamten Anlage beträgt ca. 30 kg
Menge: 1,000 Psch

**08.04.002 Vorhangstoff**
gem. Planung b-k-i
TS 442

Beschreibung:
Store Vorhang in Wave Konfektionierung für Vorhangschiene gemäß Position 06.04.10

Maße:
Systembreite: 2426 cm
Behangbreite: gemäß Stoffzugabe, aufgeteilt in 6 Vorhangpakete
Behanghöhe: 310 cm

Material / Farbe / Ausführung:
Leitfabrikat
Stoff: Kvadrat oder gleichwertig, Rocket, Farbton: 431
Bedienungsmechanismus: Schleuderzug
Konfektionsart: Wave, Stoffzugabe 1:2,5
Verdecktes Band: Ja
Stoffverarbeitung: In Bahnen
Bodensaum und Seitensaum: KVADRAT „ROCKET“: ist ein „Kettgestriktes Textil“,Textil wird entlang des Musters nur geschnitten, franst nicht aus

Hinweis:
Breiten über 2 m, werden nicht zusammengenäht, sondern nebeneinander verarbeitet mittels einer losen Überlappung von 4 - 6cm (oben am Band)!
Menge: 24,000 lfm

**08.04.003 Schranksystem + Sitznische**
gem. Planung b-k-i:
TS 442

Beschreibung:
Stauraum Schranksystem mit Sitznische

Maße:
L 5.1950mm, H 2.850mm T Sondermaß: 593mm

Material / Farbe / Ausführung:
Leitfabrikate
- Sockel, Fronten, Blenden: HPL Dekor, Hersteller: Pfleiderer,  Produkt: Pastellgelb U15539SD
Holzwerkstoff 19mm

- Sitz- und Rückenpolster:
Material: Stoff, Hersteller: DePloeg Produkt:  Strand 06
Sitzpolster: 2-teilig, je Breite 850mm Höhe 138mm,
Rückenpolster schräg zulaufend ca. 92Grad,
Polsterschaumstoff, inkl. Trägerplatte., demontierbar ausgeführt.

Beleuchtung/LED Stripe:
Sitznische inkl. indirekte Beleuchtung durch eingelassenes LED Band, dimmbar, Lichtfarbe 3000K,
Abstimmung mit TGA Planung

- ELT Anschlüsse:
2x Hersteller: Jung Serie: LS990 Maße: 80mmx80mm,
Farbton: blanc 32001
1x Schuko Steckdose
1x USB A+C
oder gleichwertig

ELT-Anschlüsse anschlussfertig mit vorkonfektionierten Anschlussleitungen und Steckvorrichtungen, Anschluss über bauseitige Bodentanks unter dem Sitzmöbel, Abstimmung mit TGA

Griffe Schrankfronten:
Leitfabrikat
Hersteller: Häfele
Produkt: Kantengriff 15502323
Maße: 1.200mm x 440mm
Farbton: pulverbeschichtet NCS-Code: S1015-Y20R
oder gleichwertig
Material- und Oberflächenausführung entsprechend Leitfabrik, andere Ausführung nicht zulässig.

Push to open Beschlag:
Stauraumelemente oberhalb der Sitznische mit push to open Beschlag
Menge: 1,000 Psch

#### Abschnitt 08.05 Coworking Akustik Wandbekleidung

**08.05.001 Wanbekleidung Cosy Work**
gem. Planung b-k-i:
gem Ansicht und Grundrisse Coworking

Beschreibung:
Pet Felt Wandbekleidung, mit V Schnitten,

Maße:
Höhe 340cm, Breite: 560cm / 19m2
Produktmaße: 2800 x1200 x 12mm

Material / Farbe / Ausführung:
Leitfabrikat
Herstelller: Impact Acoustic
Produkt: Vertigo
Farbton: Deep Sea 918

nicht sichtbar gehalten
Menge: 19,000 m2

**08.05.002 Wandbekleidung Cosy Work Fokus**
gem. Planung b-k-i:
gem Ansicht und Grundrisse Coworking

Beschreibung:
Pet Felt Wandbekleidung, mit V Schnitten,

Maße:
Höhe 340cm, Breite: 560cm / 19m2
Produktmaße: 2800 x1200 x 12mm

Material / Farbe / Ausführung:
Leitfabrikat
Herstelller: Impact Acoustic
Produkt: Vertigo
Farbton: Deep Sea 918

nicht sichtbar gehalten
Menge: 19,000 m2

### Bereich 09 Stundenlohnarbeiten

#### Abschnitt 09.01 Stundenlohnarbeiten

*Hinweis: Vorbemerkungen Stundenlohnarbeiten*
Vorbemerkungen Stundenlohnarbeiten
1. Grundlage und Durchführung der Stundenlohnarbeiten:
a) Einer Stundenlohnabrechnung wird der bei Angebotsabgabe verhandelte Verrechnungssatz zugrundegelegt.

b) Die im Preisverzeichnis abgegebenen Mengensätze sind unverbindlich. Vergütet werden nur tatsächlich
ausgeführte und anerkannte Leistungen.

c) Die Ausführung angehängter Stundenlohnarbeiten kann der Auftragnehmer nicht ablehnen. Ungeeignete
Arbeitskräfte können von Auftraggeber abgelehnt werden.

d) Die Gestellung und der Betrieb von Kleingeräten und Werkzeugen sind in die Stundenlohnsätze mit
einzukalkulieren.

e) Kleingeräte sind Geräte, die nicht zum persönlichen Werkzeug des betreffenden Arbeitnehmers gehören.
Zu den Kleingeräten gehören beispielweise:
Kleinmaschinen, die an die Stromleitung (230 V) angeschlossen werden können.
Leitern, Transportkarren, Hebebäume, Meßgeräte, Petromaxlampen, evtl. Handlampen und Gummikabel,
Gummistiefel, Schutzkleidung, Gerüste bis 3,50 m Höhe.

f) Werkzeuge in diesem Sinne sind: Hämmer, Pickel, Zangen, Messer, Sägen, Scheren, Bohrer, Feilen,
Brecheisen, die für die Bohrmaschine nötigen Bohrer, Fräser, Aufreiber, Schleifer, das Schärfen usw.

g) Vorhaltekosten werden nicht berechnet für Geräte, die zur Baustelleneinrichtung gehören und sich auf der
Baustelle befinden.

h) Vorhaltekosten für Bauhilfsstoffe werden höchstens bis zur Höhe des Zeitwertes vergütet.

i) Stundenlohnarbeiten werden nur vergütet, wenn sie vorher vom Auftraggeber ausdrücklich angeordnet sind
und entsprechende Stundenberichte spätestens innerhalb einer Kalenderwoche der Objektüberwachung des
Auftraggebers zur Anerkennung vorgelegt werden.
Stellt sich bei einer späteren Prüfung heraus, dass die im Stundenlohn berechneten Arbeiten bei
Vertragsleistung berücksichtigt sind oder zu deren Nebenleistungen gehören, so werden die Kosten trotz
unterschriftlicher Anerkennung der Stundenlohnberichte nicht vergütet.

j) Kalkulationshinweis Stundenlohnarbeiten:
Der Verrechnungssatz umfasst sämtliche Aufwendungen, insbesondere den tatsächlichen Lohn (Basislohn mit
Grundlohn, einschl. vermögenswirksamer Leistungen), alle lohngebundenen Kosten, Zuschläge für Gemeinkosten
(Sozialkassenbeiträge, Winterbauumlage und dgl.), sowie Lohn- und Gehaltsnebenkosten, Gestellung von Werkzeug,
Auslösung, Fahrgelder (wie u.a. Wegegelder und KFZ-Kosten und sonstige Spesen sind netto ohne USt und
von der Vorsteuer zu entlasten), Anfahrzeiten. Zuschläge für Nacht-, Sonn- und Feiertagsarbeiten sind
nicht einzurechen, sondern werden gesondert ermittelt.
Der Verrechnungssatz ist unter Beachtung der preisrechtlichen Vorschriften zu ermitteln, er gilt
unabhängig von der Zahl der abgerechneten Stunden.
Stunden für eine Aufsicht werden nur vergütet, wenn der Auftraggeber diese verlangt.

k) Kalkulationshinweis Geräteverrechnungssätze:
Die Verrechnungssätze Baugeräte beinhalten die Anlieferung, Wartung, Reparatur, Kraft- und
Schmierstoffe und Abtransport. Vergütet werde nur die reinen Betriebsstunden ohne Bedienung. Die angebotenen
Einheitspreise gelten unabhängig von der abgerechneten Menge.
Kleingeräte wie Flex, Bohrhammer, Elektrosäge etc. sind im Einheitspreis-Lohn mit einzurechnen und werden nicht
separat vergütet.

**09.01.001 Mittellohn**
*** Stundenlohnarbeiten
Stundenlohnarbeiten als Mittellohn für alle Beteiligten
wie z. B Vorarbeiter, Facharbeiter, Helfer usw, auf
Anordnung des Auftraggebers ausführen.
Menge: 1,000 h

**09.01.002 Zulage Stundenlohnarbeiten Nachtarbeit**
*** Stundenlohnarbeiten
Zulage für Stundenlohnarbeiten als Mittellohn für alle
Beteiligten wie z. B Vorarbeiter, Facharbeiter, Helfer
usw., auf Anordnung des Auftraggeber ausführen.
Der Verrechnungssatz für die jeweilige Arbeitskraft
umfasst nur die Zuschläge für Nachtarbeit.
Menge: 1,000 h

**09.01.003 Zulage Stundenlohnarbeiten Sonn- Feiertag**
*** Stundenlohnarbeiten
Zulage für Stundenlohnarbeiten als Mittellohn für alle
Beteiligten wie z. B Vorarbeiter, Facharbeiter, Helfer
usw., auf Anordnung des Auftraggebers ausführen.
Der Verrechnungssatz für die jeweilige Arbeitskraft
umfasst nur die Zuschläge an Sonn- und Feiertagen.
Menge: 1,000 h

**09.01.004 Zulage Stundenlohnarbeiten Nachtarbeit Sonn- Feiertag**
*** Stundenlohnarbeiten
Zulage für Stundenlohnarbeiten als Mittellohn für alle
Beteiligten wie z. B Vorarbeiter, Facharbeiter, Helfer
usw, auf Anordnung des Auftraggeber´s ausführen.
Der Verrechnungssatz für die jeweilige Arbeitskraft
umfasst nur die Zuschläge für Nachtarbeit an Sonn- und
Feiertagen.
Menge: 1,000 h
